# Passadís tècnic de vianants de rajoles aïllants, en coberta plana no transitable, amb grava

- Propietat de l'arxiu: CYPE INGENIEROS, S.A.
- Format: FIEBDC-3/2002
- Divisa: EUR
- Costos indirectes: 3.00 %
- IVA: 21.00 %

## Q Cobertes

### QD Planes no transitables, no ventilades

#### QDB Amb grava

**QDB100** m² Passadís tècnic de vianants de rajoles aïllants, en coberta plana no transitable, amb grava.
Passadís tècnic de vianants de rajoles aïllants, formades per 35 mm de morter i 80 mm de poliestirè extrudit, de 600x600 mm, color gris, acabat porós, col·locades directament sobre la capa separadora, en coberta plana no transitable, amb grava.
Criteri de valoració econòmica: El preu no inclou la capa separadora.
Inclou: Replanteig i tall de les rajoles. Col·locació de les rajoles.
Criteri d'amidament de projecte: Superfície mesurada segons documentació gràfica de Projecte.
Criteri de mesura d'obra: Es mesurarà la superfície realment executada segons especificacions de Projecte.

| Codi | Ut | Descripció | Rendiment | Preu | Import |
|---|---|---|---|---|---|
| mt15lfs010d | m² | Rajola aïllant, formada per 35 mm de morter i 80 mm de poliestirè extrudit, conductivitat tèrmica 0,035 W/(mK). (material) | 1.050 | 34.27 | 35.98 |
| mo020 | h | Oficial 1ª construcció. (mà d'obra) | 0.328 | 28.42 | 9.32 |
| mo113 | h | Peó ordinari construcció. (mà d'obra) | 0.328 | 23.81 | 7.81 |
| % | % | Costos directes complementaris | 2 % | 53.11 | 1.06 |
|  |  | Costos directes |  |  | 54.17 |
