# Trobada de coberta plana no transitable, no ventilada amb bonera. Impermeabilització amb làmines de PVC

- Propietat de l'arxiu: CYPE INGENIEROS, S.A.
- Format: FIEBDC-3/2002
- Divisa: EUR
- Costos indirectes: 3.00 %
- IVA: 21.00 %

## Q Cobertes

### QD Planes no transitables, no ventilades

#### QDF Punts singulars

**QDF032** U Trobada de coberta plana no transitable, no ventilada amb bonera. Impermeabilització amb làmines de PVC.
Trobada de coberta plana no transitable, no ventilada, enjardinada, tipus invertida, amb làmina drenant amb bonera de PVC, de sortida vertical, de 125 mm de diàmetre, amb paragravetes de polietilè, fixat amb soldadura termoplàstica a la làmina impermeabilitzant de PVC.
Criteri de valoració econòmica: El preu no inclou la làmina impermeabilitzant de PVC.
Inclou: Execució de rebaixi del suport al voltant de la bonera. Neteja i preparació de la superfície. Col·locació de la peça de reforç. Col·locació de la bonera.
Criteri d'amidament de projecte: Nombre d'unitats previstes, segons documentació gràfica de Projecte.
Criteri de mesura d'obra: Es mesurarà el nombre d'unitats realment executades segons especificacions de Projecte.

| Codi | Ut | Descripció | Rendiment | Preu | Import |
|---|---|---|---|---|---|
| mt15dan100fe | U | Bonera de PVC, de sortida vertical, de 125 mm de diàmetre, amb paragravetes de polietilè. (material) | 1.000 | 15.91 | 15.91 |
| op00pis010 |  | Pistola d'aire calent per a soldadura de materials termoplàstics. | 1.000 | 0.00 | 0.00 |
| mo029 | h | Oficial 1ª aplicador de làmines impermeabilitzants. (mà d'obra) | 0.131 | 28.42 | 3.72 |
| mo067 | h | Ajudant aplicador de làmines impermeabilitzants. (mà d'obra) | 0.131 | 25.28 | 3.31 |
| mo008 | h | Oficial 1ª lampista. (mà d'obra) | 0.446 | 29.34 | 13.09 |
| % | % | Costos directes complementaris | 2 % | 36.03 | 0.72 |
|  |  | Costos directes |  |  | 36.75 |
