# Lluernari de vidre

- Propietat de l'arxiu: CYPE INGENIEROS, S.A.
- Format: FIEBDC-3/2002
- Divisa: EUR
- Costos indirectes: 3.00 %
- IVA: 21.00 %

## Q Cobertes

### QL Lluernaris

#### QLV De vidre

**QLV010** m² Lluernari de vidre.
Lluernari de vidre a dues aigües, amb un grau de complexitat baix. ESTRUCTURA: formada per perfils d'alumini en "T", en "L" i rectangulars, de fins a 100 mm d'altura, plaques de reforç en les unions, tapes i acabats de xapa d'alumini. acabat lacat, amb el segell QUALICOAT, que garanteix el gruix i la qualitat del procés de lacat; ENVIDRIAMENT: doble envidriament trempat de control solar i seguretat (laminar), 6/6/3+3, conjunt format per vidre exterior trempat, de control solar, color blau de 6 mm, cambra d'aire deshidratada amb perfil separador d'alumini i doble segellat perimetral, de 6 mm, i vidre interior laminar incolor de 3+3 mm d'espessor compost per dues llunes de vidre de 3 mm, unides mitjançant una làmina incolor de butiral de polivinil; 18 mm de gruix total. Inclús rematades, ancoratges i fixacions mecàniques.
Inclou: Replanteig dels punts de recolzament de l'estructura. Tall dels perfils. Muntatge i fixació de l'estructura de perfils d'alumini. Col·locació i fixació de l'envidriament. Resolució de punts singulars. Segellat elàstic de junts.
Criteri d'amidament de projecte: Superfície de l'aiguavés mesurada en veritable magnitud, segons documentació gràfica de Projecte.
Criteri de mesura d'obra: Es mesurarà, en veritable magnitud, la superfície realment executada segons especificacions de Projecte.

| Codi | Ut | Descripció | Rendiment | Preu | Import |
|---|---|---|---|---|---|
| mt21lpe030d | m² | Estructura per a lluernari a dues aigües, amb un grau de complexitat baix, formada per perfils d'alumini en "T", en "L" i rectangulars, de fins a 100 mm d'altura, plaques de reforç en les unions, tapes i acabats de xapa d'alumini., acabat lacat, amb el segell QUALICOAT, que garanteix el gruix i la qualitat del procés de lacat, gruix màxim de l'envidriament: 32 mm, amb ancoratges, fixacions mecàniques i junts d'estanquitat d'EPDM. Elaboració en taller. (material) | 1.000 | 317.50 | 317.50 |
| mt21veg055yaaa | m² | Doble envidriament trempat de control solar i seguretat (laminar), 6/6/3+3, conjunt format per vidre exterior trempat, de control solar, color blau de 6 mm, cambra d'aire deshidratada amb perfil separador d'alumini i doble segellat perimetral, de 6 mm, i vidre interior laminar incolor de 3+3 mm d'espessor compost per dues llunes de vidre de 3 mm, unides mitjançant una làmina incolor de butiral de polivinil; 18 mm de gruix total. (material) | 1.006 | 153.54 | 154.46 |
| mt21vva015a | U | Cartutx de 310 ml de silicona neutra, incolora, duresa Shore A aproximada de 23, segons UNE-EN ISO 868 i recuperació elàstica >=80%, segons UNE-EN ISO 7389. (material) | 0.580 | 5.77 | 3.35 |
| mt21vva021 | U | Material auxiliar per la col·locació de vidres. (material) | 1.000 | 1.26 | 1.26 |
| mo011 | h | Oficial 1ª muntador. (mà d'obra) | 8.214 | 29.34 | 241.00 |
| mo080 | h | Ajudant muntador. (mà d'obra) | 8.214 | 25.28 | 207.65 |
| mo055 | h | Oficial 1ª vidrier. (mà d'obra) | 0.453 | 28.33 | 12.83 |
| mo110 | h | Ajudant vidrier. (mà d'obra) | 0.453 | 27.26 | 12.35 |
| % | % | Costos directes complementaris | 2 % | 950.40 | 19.01 |
|  |  | Costos directes |  |  | 969.41 |
