# Embroquetat de teules de ràfec a coberta inclinada

- Propietat de l'arxiu: CYPE INGENIEROS, S.A.
- Format: FIEBDC-3/2002
- Divisa: EUR
- Costos indirectes: 3.00 %
- IVA: 21.00 %

## Q Cobertes

### QR Acabaments

#### QRA Barbacanes

**QRA011** m Embroquetat de teules de ràfec a coberta inclinada.
Embroquetat de teules de ràfec amb morter de ciment, industrial, amb additiu hidròfug, M-5, a coberta inclinada.
Inclou: Protecció dels elements de l'entorn. Replè amb morter. Neteja final.
Criteri d'amidament de projecte: Longitud mesurada segons documentació gràfica de Projecte.
Criteri de mesura d'obra: Es mesurarà la longitud realment executada segons especificacions de Projecte.

| Codi | Ut | Descripció | Rendiment | Preu | Import |
|---|---|---|---|---|---|
| mt08aaa010a | m³ | Aigua. (material) | 0.010 | 1.50 | 0.02 |
| mt09mif010ia | t | Morter industrial per a obra de paleta, de ciment, color gris, amb additiu hidròfug, categoria M-5 (resistència a compressió 5 N/mm²), subministrat en sacs, segons UNE-EN 998-2. (material) | 0.056 | 57.48 | 3.22 |
| mo020 | h | Oficial 1ª construcció. (mà d'obra) | 0.197 | 28.42 | 5.60 |
| mo113 | h | Peó ordinari construcció. (mà d'obra) | 0.197 | 23.81 | 4.69 |
| % | % | Costos directes complementaris | 2 % | 13.53 | 0.27 |
|  |  | Costos directes |  |  | 13.80 |
