# Aiguafons metàl·lic

- Propietat de l'arxiu: CYPE INGENIEROS, S.A.
- Format: FIEBDC-3/2002
- Divisa: EUR
- Costos indirectes: 3.00 %
- IVA: 21.00 %

## Q Cobertes

### QR Acabaments

#### QRL Aiguafons, tremujals i careners

**QRL010** m Aiguafons metàl·lic.
Formació d'aiguafons amb planxa de zinc de 0,60 mm d'espessor i 450 mm de desenvolupament, preformada, sobre doble envà alleugerit de 9 cm de gruix cadascun, de maons ceràmics buits de 29x14x9 cm, rebuts amb morter de ciment, industrial, M-5 i massissat amb morter de ciment, industrial, M-5. Inclús peces especials, cavalcaments, fixacions, connexions a baixants i junt d'estanquitat.
Inclou: Neteja i preparació de la superfície. Formació de envans alleugerits. Acabat superior dels envans alleugerits mitjançant morter de ciment. Col·locació de la làmina. Solapaments i connexions a baixants.
Criteri d'amidament de projecte: Longitud mesurada en veritable magnitud, segons documentació gràfica de Projecte.
Criteri de mesura d'obra: Es mesurarà en veritable magnitud, la longitud realment executada segons especificacions de Projecte.

| Codi | Ut | Descripció | Rendiment | Preu | Import |
|---|---|---|---|---|---|
| mt13vaz010a | m | Planxa de zinc de 0,6 mm d'espessor i 450 mm de desenvolupament, preformada. (material) | 1.100 | 10.56 | 11.62 |
| mt04lcc010c | U | Maó ceràmic buit (totxana), per revestir, 29x14x9 cm, per a ús en fàbrica protegida (peça P), densitat 805 kg/m³, segons UNE-EN 771-1. (material) | 20.000 | 0.35 | 7.00 |
| mt08aaa010a | m³ | Aigua. (material) | 0.009 | 1.50 | 0.01 |
| mt09mif010ca | t | Morter industrial per a obra de paleta, de ciment, color gris, categoria M-5 (resistència a compressió 5 N/mm²), subministrat en sacs, segons UNE-EN 998-2. (material) | 0.051 | 53.48 | 2.73 |
| op00ciz010 |  | Cisalla. | 1.000 | 0.00 | 0.00 |
| mo020 | h | Oficial 1ª construcció. (mà d'obra) | 0.940 | 28.42 | 26.71 |
| mo077 | h | Ajudant construcció. (mà d'obra) | 0.657 | 25.28 | 16.61 |
| mo113 | h | Peó ordinari construcció. (mà d'obra) | 0.647 | 23.81 | 15.41 |
| % | % | Costos directes complementaris | 2 % | 80.09 | 1.60 |
|  |  | Costos directes |  |  | 81.69 |
