# Trobada de coberta plana no transitable, no ventilada, sobre suport continu de fusta, amb coronació de façana. Impermeabilització amb làmines d'EPDM

- Propietat de l'arxiu: CYPE INGENIEROS, S.A.
- Format: FIEBDC-3/2002
- Divisa: EUR
- Costos indirectes: 3.00 %
- IVA: 21.00 %

## Q Cobertes

### QS Planes no transitables, no ventilades, sobre suport de fusta

#### QSF Punts singulars

**QSF053** m Trobada de coberta plana no transitable, no ventilada, sobre suport continu de fusta, amb coronació de façana. Impermeabilització amb làmines d'EPDM.
Trobada de coberta plana no transitable, no ventilada, amb grava, tipus invertida, sobre suport continu de fusta, amb coronació de façana, formada per: capa separadora de geotèxtil no teixit compost per fibres de polièster unides per tiretes, (500 g/m²); impermeabilització tipus monocapa, no adherida, formada per una làmina de cautxú sintètic EPDM d'alta densitat, de 1,2 mm d'espessor, fixada al suport en perímetre i junts i cavalcaments fixats amb cinta autoadhesiva, de cautxú sintètic EPDM i 76 mm d'amplada, prèvia aplicació d'emprimació amb base dissolvent; i cavalló metàl·lic, de xapa plegada d'acer galvanitzat, amb un angle d'inclinació de 10°, espessor 0,8 mm, desenvolupament 300 mm i 4 plecs, amb goteró, per a cobriment de murs, fixat amb cargols autoperforants a llistó de 55x35 mm de secció, de fusta de pinastre (Pinus pinaster), tractada en autoclau, amb classe d'ús 4, segons UNE-EN 335 fixats a la impermeabilització amb cargols de 4 mm de diàmetre i 45 mm de longitud, d'acer inoxidable, amb virolles. Inclús segellador adhesiu monocomponent, per al segellat dels junts entre xapes.
Inclou: Replanteig i marcat d'eixos. Neteja i preparació de la superfície. Col·locació de la capa separadora. Col·locació de la impermeabilització. Col·locació i fixació de les llates. Fixació del cavalló a les llates d'empostissar.
Criteri d'amidament de projecte: Longitud mesurada segons documentació gràfica de Projecte.
Criteri de mesura d'obra: Es mesurarà la longitud realment executada segons especificacions de Projecte.

| Codi | Ut | Descripció | Rendiment | Preu | Import |
|---|---|---|---|---|---|
| mt07mee203fC | m | Llistó de 55x35 mm de secció, de fusta de pinastre (Pinus pinaster), tractada en autoclau, amb classe d'ús 4, segons UNE-EN 335, acabat raspallat, amb humitat inferior al 20%. (material) | 2.000 | 2.05 | 4.10 |
| mt07emr406a | U | Cargol de 4 mm de diàmetre i 45 mm de longitud, d'acer inoxidable, per a ús exterior. (material) | 4.000 | 0.21 | 0.84 |
| mt20ame020fb | m | Cavalló metàl·lic, de xapa plegada d'acer galvanitzat, amb un angle d'inclinació de 10°, espessor 0,8 mm, desenvolupament 300 mm i 4 plecs, amb goteró, per a cobriment de murs. (material) | 1.000 | 5.54 | 5.54 |
| mt12www050 | U | Cargol autoforadant d'acer galvanitzat. (material) | 4.000 | 0.05 | 0.20 |
| mt22www010d | U | Cartutx de 290 ml de segellador adhesiu monocomponent, neutre, superelàstic, a base de polímer MS, color transparent, amb resistència a la intempèrie i als raigs UV i elongació fins a ruptura 750%. (material) | 0.200 | 5.29 | 1.06 |
| mt15dan610a | m² | Làmina de cautxú sintètic EPDM d'alta densitat, de 1,2 mm d'espessor, amb resistència a l'envelliment i als rajos UV. (material) | 0.550 | 15.41 | 8.48 |
| mt15dan620a | m | Cinta autoadhesiva, de cautxú sintètic EPDM, 76 mm d'amplada i 0,75 mm de gruix, per a segellat d'encavallaments en làmines de cautxú sintètic EPDM d'alta densitat. (material) | 0.100 | 7.06 | 0.71 |
| mt15dan630a | l | Emprimació amb base dissolvent, per a neteja de cavalcaments en làmines de cautxú sintètic EPDM d'alta densitat. (material) | 0.001 | 20.35 | 0.02 |
| mt14gsa020ei | m² | Geotèxtil no teixit compost per fibres de polièster unides per tiretes, amb una resistència a la tracció longitudinal de 6,8 kN/m, una resistència a la tracció transversal de 7,8 kN/m, una obertura de con a l'assaig de perforació dinàmica segons UNE-EN ISO 13433 inferior a 3 mm, resistència CBR a punxonament 1,7 kN i una massa superficial de 500 g/m², segons UNE-EN 13252. (material) | 0.300 | 2.33 | 0.70 |
| mo048 | h | Oficial 1ª muntador d'estructura de fusta. (mà d'obra) | 0.262 | 28.39 | 7.44 |
| mo095 | h | Ajudant muntador d'estructura de fusta. (mà d'obra) | 0.262 | 25.25 | 6.62 |
| mo029 | h | Oficial 1ª aplicador de làmines impermeabilitzants. (mà d'obra) | 0.131 | 28.42 | 3.72 |
| mo067 | h | Ajudant aplicador de làmines impermeabilitzants. (mà d'obra) | 0.131 | 25.28 | 3.31 |
| % | % | Costos directes complementaris | 2 % | 42.74 | 0.85 |
|  |  | Costos directes |  |  | 43.59 |
