# Neteja de canaló en coberta inclinada

- Propietat de l'arxiu: CYPE INGENIEROS, S.A.
- Format: FIEBDC-3/2002
- Divisa: EUR
- Costos indirectes: 3.00 %
- IVA: 21.00 %

## Q Cobertes

### QT Inclinades

#### QTK Preparació del suport

**QTK010** m Neteja de canaló en coberta inclinada.
Neteja de canaló en coberta inclinada, retirant la brutícia acumulada (enderrocs, nius, fulles, etc.), amb mitjans manuals.
Inclou: Neteja de l'element. Desembús de baixants. Retirada i arreplegat de enderrocs. Càrrega d'enderrocs sobre camió o contenidor.
Criteri d'amidament de projecte: Longitud mesurada segons documentació gràfica de Projecte.
Criteri de mesura d'obra: Es mesurarà la longitud realment executada segons especificacions de Projecte.

| Codi | Ut | Descripció | Rendiment | Preu | Import |
|---|---|---|---|---|---|
| mo113 | h | Peó ordinari construcció. (mà d'obra) | 0.328 | 23.81 | 7.81 |
| % | % | Costos directes complementaris | 2 % | 7.81 | 0.16 |
|  |  | Costos directes |  |  | 7.97 |
