# Reparació de tremujal en coberta inclinada de teules

- Propietat de l'arxiu: CYPE INGENIEROS, S.A.
- Format: FIEBDC-3/2002
- Divisa: EUR
- Costos indirectes: 3.00 %
- IVA: 21.00 %

## Q Cobertes

### QT Inclinades

#### QTY Reparacions i reforços

**QTY024** m Reparació de tremujal en coberta inclinada de teules.
Reparació de tremujal a una altura de fins a 20 m en coberta inclinada de teules, eliminant les parts deteriorades i reconstruint-la amb 3 ud/m de teula ceràmica corba, acabat amb engalba color vermell, 40,8x15x11,6 cm i les restants teules recuperades del ràfec, en bon estat de conservació, fixades amb escuma de poliuretà; i càrrega de runa sobre camió o contenidor.
Inclou: Desmuntatge del carener deteriorat. Recuperació de les teules en bon estat de conservació. Neteja i preparació de la superfície. Fixació de les teules amb escuma. Càrrega d'enderrocs sobre camió o contenidor.
Criteri d'amidament de projecte: Longitud mesurada segons documentació gràfica de Projecte.
Criteri de mesura d'obra: Es mesurarà la longitud realment executada segons especificacions de Projecte.

| Codi | Ut | Descripció | Rendiment | Preu | Import |
|---|---|---|---|---|---|
| mt13tac050a | U | Teula ceràmica corba, acabat amb engalba color vermell, 40,8x15x11,6 cm, segons UNE-EN 1304. (material) | 3.000 | 0.88 | 2.64 |
| mt13blw110a | U | Aerosol de 750 cm³ d'escuma de poliuretà, de 22,5 kg/m³ de densitat, 140% d'expansió, 18 N/cm² de resistència a tracció i 20 N/cm² de resistència a flexió, conductivitat tèrmica 0,04 W/(mK), estable de -40°C a 100°C; per a aplicar amb pistola; segons UNE-EN 13165. (material) | 0.063 | 7.20 | 0.45 |
| mt13blw104 | U | Ganxo per subjecció de teules a llistó. (material) | 2.500 | 0.05 | 0.13 |
| mo020 | h | Oficial 1ª construcció. (mà d'obra) | 0.404 | 28.42 | 11.48 |
| mo113 | h | Peó ordinari construcció. (mà d'obra) | 0.404 | 23.81 | 9.62 |
| % | % | Costos directes complementaris | 2 % | 24.32 | 0.49 |
|  |  | Costos directes |  |  | 24.81 |
