# Peces especials per a coberta inclinada de fibrociment sense amiant

- Propietat de l'arxiu: CYPE INGENIEROS, S.A.
- Format: FIEBDC-3/2002
- Divisa: EUR
- Costos indirectes: 3.00 %
- IVA: 21.00 %

## Q Cobertes

### QU Components de cobertes inclinades i corbes

#### QUC De plaques de fibrociment sense amiant

**QUC012** U Peces especials per a coberta inclinada de fibrociment sense amiant.
Cavalló articulat de ventilació, format per peça superior i peça inferior, de 320 mm d'amplada d'ala i 1135 mm de longitud, color argila, per a coberta de fibrocemento sen amianto, col·locat sobre les plaques, amb un cavalcament mínim de 10 cm, per a coberta inclinada, amb una pendent major del 10%. Inclús accessoris de fixació a les plaques.
Inclou: Replanteig i col·locació de les peces especials sobre les plaques de coberta. Fixació de les peces a les plaques.
Criteri d'amidament de projecte: Nombre d'unitats previstes, segons documentació gràfica de Projecte.
Criteri de mesura d'obra: Es mesurarà el nombre d'unitats realment executades segons especificacions de Projecte.

| Codi | Ut | Descripció | Rendiment | Preu | Import |
|---|---|---|---|---|---|
| mt13eur060a | U | Cavalló articulat de ventilació, format per peça superior i peça inferior, de 320 mm d'amplada d'ala i 1135 mm de longitud, color argila, per a coberta de fibrocemento sen amianto, amb accessoris de fixació. Segons UNE-EN 494. (material) | 1.000 | 39.01 | 39.01 |
| mo051 | h | Oficial 1ª muntador de tancaments industrials. (mà d'obra) | 0.236 | 29.34 | 6.92 |
| mo098 | h | Ajudant muntador de tancaments industrials. (mà d'obra) | 0.079 | 25.28 | 2.00 |
| % | % | Costos directes complementaris | 2 % | 47.93 | 0.96 |
|  |  | Costos directes |  |  | 48.89 |
