# Peces especials per a coberta inclinada de fibrociment sense amiant

- Propietat de l'arxiu: CYPE INGENIEROS, S.A.
- Format: FIEBDC-3/2002
- Divisa: EUR
- Costos indirectes: 3.00 %
- IVA: 21.00 %

## Q Cobertes

### QU Components de cobertes inclinades i corbes

#### QUC De plaques de fibrociment sense amiant

**QUC012** U Peces especials per a coberta inclinada de fibrociment sense amiant.
Placa de fibrociment sense amiant, amb adaptador per a sortida de fums, de 1520x1000 mm, color argila, amb peça de connexió i aspirador estàtic, col·locada sobre les plaques, amb un cavalcament mínim de 10 cm, per a coberta inclinada, amb una pendent major del 10%. Inclús accessoris de fixació a les plaques.
Inclou: Replanteig i col·locació de les peces especials sobre les plaques de coberta. Fixació de les peces a les plaques.
Criteri d'amidament de projecte: Nombre d'unitats previstes, segons documentació gràfica de Projecte.
Criteri de mesura d'obra: Es mesurarà el nombre d'unitats realment executades segons especificacions de Projecte.

| Codi | Ut | Descripció | Rendiment | Preu | Import |
|---|---|---|---|---|---|
| mt13eur095a | U | Placa de fibrociment sense amiant, amb adaptador per a sortida de fums, de 1520x1000 mm, color argila, amb accessoris de fixació. Segons UNE-EN 494. (material) | 1.000 | 129.70 | 129.70 |
| mt13eur096a | U | Peça de connexió entre placa de fibrociment sense amiant i aspirador estàtic per a sortida de fums, de 760x520 mm, diàmetre de sortida 30 cm, color argila, amb accessoris de fixació. Segons UNE-EN 494. (material) | 1.000 | 57.51 | 57.51 |
| mt13eur097d | U | Aspirador giratori per a sortida de fums, d'acer inoxidable, amb diàmetre de sortida 32 cm, i accessoris de fixació. (material) | 1.000 | 113.52 | 113.52 |
| mo051 | h | Oficial 1ª muntador de tancaments industrials. (mà d'obra) | 0.459 | 29.34 | 13.47 |
| mo098 | h | Ajudant muntador de tancaments industrials. (mà d'obra) | 0.230 | 25.28 | 5.81 |
| % | % | Costos directes complementaris | 2 % | 320.01 | 6.40 |
|  |  | Costos directes |  |  | 326.41 |
