# Panells de fibrociment sense amiant, amb aïllament incorporat, per a muntatge de cobertura de teules de formigó

- Propietat de l'arxiu: CYPE INGENIEROS, S.A.
- Format: FIEBDC-3/2002
- Divisa: EUR
- Costos indirectes: 3.00 %
- IVA: 21.00 %

## Q Cobertes

### QU Components de cobertes inclinades i corbes

#### QUH De teules de formigó

**QUH011** m² Panells de fibrociment sense amiant, amb aïllament incorporat, per a muntatge de cobertura de teules de formigó.
Panells, formats per placa ondulada de fibrociment sense amiant, color argila, en la cara exterior, nucli aïllant d'escuma de poliuretà i acabat interior superficial de fusta com barrera antivapor; de 2500 mm de longitud, 1100 mm d'amplada i 54 mm de gruix, col·locades amb un cavalcament de la placa superior de 150 mm i fixades mecànicament a qualsevol tipus de corretja estructural, per a muntatge de cobertura de teula de formigó de perfil àrab, a coberta inclinada, amb una pendent major del 25%. Inclús accessoris de fixació dels panells.
Criteri de valoració econòmica: El preu no inclou la cobertura de teules.
Inclou: Replanteig. Tall dels panells. Fixació dels panells. Segellat de junts.
Criteri d'amidament de projecte: Superfície de l'aiguavés mesurada en veritable magnitud, segons documentació gràfica de Projecte.
Criteri de mesura d'obra: Es mesurarà, en veritable magnitud, la superfície realment executada segons especificacions de Projecte.

| Codi | Ut | Descripció | Rendiment | Preu | Import |
|---|---|---|---|---|---|
| mt13eur015g | U | Panell, format per placa ondulada de fibrociment sense amiant, color argila, en la cara exterior, nucli aïllant d'escuma de poliuretà i acabat interior superficial de fusta com barrera antivapor; de 2500 mm de longitud, 1100 mm d'amplada i 54 mm de gruix. Segons UNE-EN 494. (material) | 0.426 | 92.65 | 39.47 |
| mt13eur100a | U | Kit d'accessoris de fixació, per a plaques ondulades de fibrociment sense amiant. (material) | 1.000 | 9.94 | 9.94 |
| mo051 | h | Oficial 1ª muntador de tancaments industrials. (mà d'obra) | 0.207 | 29.34 | 6.07 |
| mo098 | h | Ajudant muntador de tancaments industrials. (mà d'obra) | 0.207 | 25.28 | 5.23 |
| % | % | Costos directes complementaris | 2 % | 60.71 | 1.21 |
|  |  | Costos directes |  |  | 61.92 |
