# Enllistonat per a muntatge de cobertura de teules de formigó

- Propietat de l'arxiu: CYPE INGENIEROS, S.A.
- Format: FIEBDC-3/2002
- Divisa: EUR
- Costos indirectes: 3.00 %
- IVA: 21.00 %

## Q Cobertes

### QU Components de cobertes inclinades i corbes

#### QUH De teules de formigó

**QUH020** m² Enllistonat per a muntatge de cobertura de teules de formigó.
Enllistonat simple, de llistó de 42x27 mm de secció, de fusta de pinastre (Pinus pinaster), tractada en autoclau, amb classe d'ús 2, segons UNE-EN 335, acabat raspallat, amb humitat inferior al 20% fixats mecànicament al suport, per a muntatge de cobertura de teula de formigó de perfil àrab, de 40 cm de longitud i 20 cm d'amplada, a coberta inclinada, amb una pendent major del 25%. Col·locació en obra: amb cargols.
Inclou: Replanteig. Tall de les llates. Fixació de les llates.
Criteri d'amidament de projecte: Superfície de l'aiguavés mesurada en veritable magnitud, segons documentació gràfica de Projecte.
Criteri de mesura d'obra: Es mesurarà, en veritable magnitud, la superfície realment executada segons especificacions de Projecte.

| Codi | Ut | Descripció | Rendiment | Preu | Import |
|---|---|---|---|---|---|
| mt13blw010b | m | Llistó de 42x27 mm de secció, de fusta de pinastre (Pinus pinaster), tractada en autoclau, amb classe d'ús 2, segons UNE-EN 335, acabat raspallat, amb humitat inferior al 20%. (material) | 3.000 | 0.54 | 1.62 |
| mt13blw131 | U | Cargol per a subjecció d'elements de fusta. (material) | 6.000 | 0.11 | 0.66 |
| mo020 | h | Oficial 1ª construcció. (mà d'obra) | 0.059 | 29.67 | 1.75 |
| mo113 | h | Peó ordinari construcció. (mà d'obra) | 0.059 | 24.86 | 1.47 |
| % | % | Costos directes complementaris | 2 % | 5.50 | 0.11 |
|  |  | Costos directes |  |  | 5.61 |
