# Tauler ceràmic amb aïllament incorporat, per a formació de faldó en coberta inclinada

- Propietat de l'arxiu: CYPE INGENIEROS, S.A.
- Format: FIEBDC-3/2002
- Divisa: EUR
- Costos indirectes: 3.00 %
- IVA: 21.00 %

## Q Cobertes

### QU Components de cobertes inclinades i corbes

#### QUN Panells i taulers per a vessants

**QUN015** m² Tauler ceràmic amb aïllament incorporat, per a formació de faldó en coberta inclinada.
Tauler de peces ceràmiques encadellades amb aïllament intermedi, de 100x25x12,5 cm, amb una capa de regularització de morter de ciment, industrial, M-5, de 3 cm d'espessor i acabat remolinat i replè de les juntes entre les peces de dos trams contigus amb el mateix morter, recolzat sobre suport discontinu de fàbrica; per a formació de faldó en coberta inclinada.
Inclou: Replanteig. Tall de les peces. Col·locació de les peces ceràmiques que formen el tauler. Abocat, estesa i reglejat de la capa de morter de regularització.
Criteri d'amidament de projecte: Superfície de l'aiguavés mesurada en veritable magnitud, segons documentació gràfica de Projecte.
Criteri de mesura d'obra: Es mesurarà, en veritable magnitud, la superfície realment executada segons especificacions de Projecte.

| Codi | Ut | Descripció | Rendiment | Preu | Import |
|---|---|---|---|---|---|
| mt04lgs010a | U | Tauler sandvitx, 100x25x12,5 cm, compost de plaques ceràmiques i material aïllant intermedi de poliestirè expandit, de 40 mm d'espessor, conductivitat tèrmica 0,73 W/(mK). (material) | 4.000 | 5.73 | 22.92 |
| mt08aaa010a | m³ | Aigua. (material) | 0.020 | 1.50 | 0.03 |
| mt09mif010ca | t | Morter industrial per a obra de paleta, de ciment, color gris, categoria M-5 (resistència a compressió 5 N/mm²), subministrat en sacs, segons UNE-EN 998-2. (material) | 0.113 | 53.48 | 6.04 |
| mo020 | h | Oficial 1ª construcció. (mà d'obra) | 0.610 | 28.42 | 17.34 |
| mo077 | h | Ajudant construcció. (mà d'obra) | 0.469 | 25.28 | 11.86 |
| % | % | Costos directes complementaris | 2 % | 58.19 | 1.16 |
|  |  | Costos directes |  |  | 59.35 |
