# Tauler de formigó amb aïllament incorporat, per a formació de faldó en coberta inclinada

- Propietat de l'arxiu: CYPE INGENIEROS, S.A.
- Format: FIEBDC-3/2002
- Divisa: EUR
- Costos indirectes: 3.00 %
- IVA: 21.00 %

## Q Cobertes

### QU Components de cobertes inclinades i corbes

#### QUN Panells i taulers per a vessants

**QUN025** m² Tauler de formigó amb aïllament incorporat, per a formació de faldó en coberta inclinada.
Tauler de plaques prefabricades de formigó armat, de 1000x500x50 mm, amb barres corrugades longitudinals d'acer B 500 T, amb aïllament intermedi de poliestirè expandit de 10 kg/m³ de densitat, replè de les juntes entre les peces de dos trams contigus amb morter de ciment, industrial, M-5, recolzat sobre suport discontinu de fàbrica; per a formació de faldó en coberta inclinada.
Inclou: Replanteig. Tall de les peces. Col·locació de les plaques de formigó que formen el tauler.
Criteri d'amidament de projecte: Superfície de l'aiguavés mesurada en veritable magnitud, segons documentació gràfica de Projecte.
Criteri de mesura d'obra: Es mesurarà, en veritable magnitud, la superfície realment executada segons especificacions de Projecte.

| Codi | Ut | Descripció | Rendiment | Preu | Import |
|---|---|---|---|---|---|
| mt07pha110b | m² | Placa prefabricada de formigó armat, de 1000x500x50 mm, amb barres corrugades longitudinals d'acer B 500 T, amb aïllament intermedi de poliestirè expandit de 10 kg/m³ de densitat, per a tauler de coberta inclinada. (material) | 1.020 | 6.33 | 6.46 |
| mt08aaa010a | m³ | Aigua. (material) | 0.006 | 1.50 | 0.01 |
| mt09mif010ca | t | Morter industrial per a obra de paleta, de ciment, color gris, categoria M-5 (resistència a compressió 5 N/mm²), subministrat en sacs, segons UNE-EN 998-2. (material) | 0.019 | 53.48 | 1.02 |
| mo020 | h | Oficial 1ª construcció. (mà d'obra) | 0.236 | 28.42 | 6.71 |
| mo077 | h | Ajudant construcció. (mà d'obra) | 0.236 | 25.28 | 5.97 |
| % | % | Costos directes complementaris | 2 % | 20.17 | 0.40 |
|  |  | Costos directes |  |  | 20.57 |
