# Tauler estructural de fusta, per a formació de faldó en coberta inclinada

- Propietat de l'arxiu: CYPE INGENIEROS, S.A.
- Format: FIEBDC-3/2002
- Divisa: EUR
- Costos indirectes: 3.00 %
- IVA: 21.00 %

## Q Cobertes

### QU Components de cobertes inclinades i corbes

#### QUN Panells i taulers per a vessants

**QUN030** m² Tauler estructural de fusta, per a formació de faldó en coberta inclinada.
Tauler estructural contraxapat de fusta de pi insigne (Pinus radiata), per a ús exterior, segons UNE-EN 636, de 18 mm d'espessor, amb vores cairejades, fixat mecànicament sobre suport discontinu de fusta; per a formació de faldó en coberta inclinada. Inclús cargols autotaladrants de cap aixamfranat, d'acer galvanitzat.
Inclou: Replanteig. Tall de les peces. Fixació mecànica de les peces al suport.
Criteri d'amidament de projecte: Superfície de l'aiguavés mesurada en veritable magnitud, segons documentació gràfica de Projecte.
Criteri de mesura d'obra: Es mesurarà, en veritable magnitud, la superfície realment executada segons especificacions de Projecte.

| Codi | Ut | Descripció | Rendiment | Preu | Import |
|---|---|---|---|---|---|
| mt07tdm060b | m² | Tauler estructural contraxapat de fusta de pi insigne (Pinus radiata), per a ús exterior, segons UNE-EN 636, de 18 mm d'espessor, amb vores cairejades, Euroclasse D-s2, d0 de reacció al foc, segons UNE-EN 13501-1, classe E1 en emissió de formaldehid, segons UNE-EN 13986. (material) | 1.050 | 17.02 | 17.87 |
| mt13pst110a | U | Cargol autoforadant de cap aixamfranat, d'acer galvanitzat, de 5,5 mm de diàmetre i 76 mm de longitud. (material) | 5.000 | 0.17 | 0.85 |
| op00cla010 |  | Clavadora pneumàtica. | 1.000 | 0.00 | 0.00 |
| op00cep010 |  | Garlopa. | 1.000 | 0.00 | 0.00 |
| mo017 | h | Oficial 1ª fuster. (mà d'obra) | 0.241 | 28.92 | 6.97 |
| mo058 | h | Ajudant fuster. (mà d'obra) | 0.241 | 25.48 | 6.14 |
| % | % | Costos directes complementaris | 2 % | 31.83 | 0.64 |
|  |  | Costos directes |  |  | 32.47 |
