# Punt singular per a coberta inclinada de teules ceràmiques "CERÁMICA CAMPO"

- Propietat de l'arxiu: CYPE INGENIEROS, S.A.
- Format: FIEBDC-3/2002
- Divisa: EUR
- Costos indirectes: 3.00 %
- IVA: 21.00 %

## Q Cobertes

### QU Components de cobertes inclinades i corbes

#### QUT De teules ceràmiques

**QUT041** m Punt singular per a coberta inclinada de teules ceràmiques "CERÁMICA CAMPO".
Ràfec per a coberta inclinada, amb teules ceràmiques de ràfec corbes, "CERÁMICA CAMPO", acabat amb coloració en massa Antracita, 40x15x12 cm, rebudes amb morter de ciment, industrial, M-5.
Inclou: Col·locació de les teules amb morter.
Criteri d'amidament de projecte: Longitud mesurada en veritable magnitud, segons documentació gràfica de Projecte.
Criteri de mesura d'obra: Es mesurarà en veritable magnitud, la longitud realment executada segons especificacions de Projecte.

| Codi | Ut | Descripció | Rendiment | Preu | Import |
|---|---|---|---|---|---|
| mt13tcc011c | U | Teula ceràmica de ràfec corba, "CERÁMICA CAMPO", acabat amb coloració en massa Antracita, 40x15x12 cm, segons UNE-EN 1304. (material) | 12.800 | 0.32 | 4.10 |
| mt08aaa010a | m³ | Aigua. (material) | 0.010 | 1.50 | 0.02 |
| mt09mif010ca | t | Morter industrial per a obra de paleta, de ciment, color gris, categoria M-5 (resistència a compressió 5 N/mm²), subministrat en sacs, segons UNE-EN 998-2. (material) | 0.056 | 53.48 | 2.99 |
| mo020 | h | Oficial 1ª construcció. (mà d'obra) | 0.295 | 28.42 | 8.38 |
| mo113 | h | Peó ordinari construcció. (mà d'obra) | 0.295 | 23.81 | 7.02 |
| % | % | Costos directes complementaris | 2 % | 22.51 | 0.45 |
|  |  | Costos directes |  |  | 22.96 |
