# Peces especials per a coberta inclinada de teules ceràmiques "CERÁMICA CAMPO"

- Propietat de l'arxiu: CYPE INGENIEROS, S.A.
- Format: FIEBDC-3/2002
- Divisa: EUR
- Costos indirectes: 3.00 %
- IVA: 21.00 %

## Q Cobertes

### QU Components de cobertes inclinades i corbes

#### QUT De teules ceràmiques

**QUT042** U Peces especials per a coberta inclinada de teules ceràmiques "CERÁMICA CAMPO".
Tapa de cavalló ceràmica "CERÁMICA CAMPO", acabat amb coloració en massa Rojo, 27,2x7x24,4 cm, per a teules corbes, fixada amb cargols rosca-fusta sobre llistó de fusta; per a coberta inclinada.
Inclou: Col·locació i cargolat de les teules.
Criteri d'amidament de projecte: Nombre d'unitats previstes, segons documentació gràfica de Projecte.
Criteri de mesura d'obra: Es mesurarà el nombre d'unitats realment executades segons especificacions de Projecte.

| Codi | Ut | Descripció | Rendiment | Preu | Import |
|---|---|---|---|---|---|
| mt13tcc018a | U | Tapa de cavalló ceràmica "CERÁMICA CAMPO", acabat amb coloració en massa Rojo, 27,2x7x24,4 cm, per a teules corbes, segons UNE-EN 1304. (material) | 1.000 | 12.00 | 12.00 |
| mt13blw103 | U | Cargol rosca-fusta per subjecció de teules a llistó. (material) | 2.000 | 0.06 | 0.12 |
| mo011 | h | Oficial 1ª muntador. (mà d'obra) | 0.157 | 29.34 | 4.61 |
| mo080 | h | Ajudant muntador. (mà d'obra) | 0.079 | 25.28 | 2.00 |
| % | % | Costos directes complementaris | 2 % | 18.73 | 0.37 |
|  |  | Costos directes |  |  | 19.10 |
