# Peça especial decorativa de rajola de València en revestiment exterior amb peces ceràmiques. Col·locació en capa fina

- Propietat de l'arxiu: CYPE INGENIEROS, S.A.
- Format: FIEBDC-3/2002
- Divisa: EUR
- Costos indirectes: 3.00 %
- IVA: 21.00 %

## R Revestiments i extradossats

### RA De peces rígides en paraments verticals

#### RAU Peces especials

**RAU040** m Peça especial decorativa de rajola de València en revestiment exterior amb peces ceràmiques. Col·locació en capa fina.
Motllura de rajola de València, de 25x200 mm, gamma mitja, en revestiment exterior amb peces ceràmiques. SUPORT: parament de formigó, vertical, de fins 3 m d'altura. COL·LOCACIÓ: en capa fina amb adhesiu cimentós millorat, C2 TE S2, segons UNE-EN 12004, altament deformable, amb lliscament reduït i temps obert ampliat. REJUNTAT: amb morter de junts cimentós millorat, amb absorció d'aigua reduïda i resistència elevada a l'abrasió tipus CG 2 W A, color blanc, en junts de 3 mm d'espessor. Inclús creuetes de PVC.
Inclou: Replanteig. Tall de la peça. Col·locació de la peça. Neteja final.
Criteri d'amidament de projecte: Longitud mesurada segons documentació gràfica de Projecte, sense incloure buits de portes. No s'ha incrementat l'amidament per trencaments i retallades, ja que en la descomposició s'ha considerat un 5% més de peces.
Criteri de mesura d'obra: Es mesurarà la longitud realment executada segons especificacions de Projecte.

| Codi | Ut | Descripció | Rendiment | Preu | Import |
|---|---|---|---|---|---|
| mt19ala110Kb | m | Motllura de rajola de València, de 25x200 mm, gamma mitja. (material) | 1.050 | 13.65 | 14.33 |
| mt09mcp100h | kg | Adhesiu cimentós millorat, C2 TE S2, segons UNE-EN 12004, altament deformable, amb lliscament reduït i temps obert ampliat, color blanc, d'un sol component a base de ciment d'alta resistència, àrids seleccionats, additius i resines sintètiques, per a la col·locació en capa fina de tot tipus de peces ceràmiques en paraments verticals exteriors i paviments exteriors. (material) | 0.100 | 1.17 | 0.12 |
| mt18acc100a | U | Kit de creuetes de PVC per garantir un gruix dels junts entre peces d'entre 1 i 20 mm, en revestiments i paviments ceràmics. (material) | 0.335 | 2.40 | 0.80 |
| mo024 | h | Oficial 1ª enrajolador. (mà d'obra) | 0.213 | 28.42 | 6.05 |
| mo062 | h | Ajudant enrajolador. (mà d'obra) | 0.107 | 25.28 | 2.70 |
| % | % | Costos directes complementaris | 2 % | 24.00 | 0.48 |
|  |  | Costos directes |  |  | 24.48 |
