# Perfil decoratiu "SCHLÜTER-SYSTEMS" en revestiment interior amb peces ceràmiques

- Propietat de l'arxiu: CYPE INGENIEROS, S.A.
- Format: FIEBDC-3/2002
- Divisa: EUR
- Costos indirectes: 3.00 %
- IVA: 21.00 %

## R Revestiments i extradossats

### RA De peces rígides en paraments verticals

#### RAU Peces especials

**RAU130** m Perfil decoratiu "SCHLÜTER-SYSTEMS" en revestiment interior amb peces ceràmiques.
Llistell amb perfil de PVC, Schlüter-QUADEC-PQ 60 BH "SCHLÜTER-SYSTEMS", color Bahama Beige, de 6 mm d'altura, en revestiment interior amb peces ceràmiques. SUPORT: parament vertical, de fins 3 m d'altura. COL·LOCACIÓ: amb el mateix material que les peces ceràmiques.
Inclou: Replanteig. Tall del perfil. Col·locació del perfil. Neteja final.
Criteri d'amidament de projecte: Longitud mesurada segons documentació gràfica de Projecte, sense incloure buits de portes.
Criteri de mesura d'obra: Es mesurarà la longitud realment executada segons especificacions de Projecte.

| Codi | Ut | Descripció | Rendiment | Preu | Import |
|---|---|---|---|---|---|
| mt19als025aa | m | Perfil de PVC, Schlüter-QUADEC-PQ 60 BH "SCHLÜTER-SYSTEMS", color Bahama Beige, de 6 mm d'altura i 2,5 m de longitud, amb perforacions trapezoïdals per a la seva fixació, per a la protecció de cantonades exteriors i per a ús decoratiu en revestiments interiors amb peces ceràmiques. (material) | 1.050 | 3.08 | 3.23 |
| op00sie030 |  | Serra de disc de diamant, per a taula de treball, de tall humit. | 1.000 | 0.00 | 0.00 |
| mo024 | h | Oficial 1ª enrajolador. (mà d'obra) | 0.178 | 28.42 | 5.06 |
| % | % | Costos directes complementaris | 2 % | 8.29 | 0.17 |
|  |  | Costos directes |  |  | 8.46 |
