# Revestiment mural amb panells de llana de fusta

- Propietat de l'arxiu: CYPE INGENIEROS, S.A.
- Format: FIEBDC-3/2002
- Divisa: EUR
- Costos indirectes: 3.00 %
- IVA: 21.00 %

## R Revestiments i extradossats

### RD Decoratius

#### RDM De fusta

**RDM020** m² Revestiment mural amb panells de llana de fusta.
Revestiment mural amb panell lleuger de llana de fusta, de 600x1200 mm i 50 mm de gruix, resistència tèrmica 1,2 m²K/W, conductivitat tèrmica 0,09 W/(mK). Col·locació en obra: amb adhesiu, sobre superfície suport de formigó.
Inclou: Neteja i preparació de la superfície suport. Replanteig. Tall i preparació del revestiment. Aplicació de l'adhesiu. Col·locació i fixació del revestiment. Resolució de trobades i punts singulars.
Criteri d'amidament de projecte: Superfície mesurada segons documentació gràfica de Projecte, deduint els buits de superfície major de 2 m².
Criteri de mesura d'obra: Es mesurarà la superfície realment executada segons especificacions de Projecte, deduint els buits de superfície major de 2 m².

| Codi | Ut | Descripció | Rendiment | Preu | Import |
|---|---|---|---|---|---|
| mt16vki010i | m² | Panell lleuger de llana de fusta, de 600x1200 mm i 50 mm de gruix, segons UNE-EN 13168, format per encenalls de fusta de 1,5 mm de diàmetre combinades amb EPS, resistència tèrmica 1,2 m²K/W, conductivitat tèrmica 0,09 W/(mK), densitat 136 kg/m³, factor de resistència a la difusió del vapor d'aigua 0,4 i Euroclasse B-s1, d0 de reacció al foc segons UNE-EN 13501-1, per a aïllament tèrmic i acústic i protecció enfront d'incendis, en edificació. (material) | 1.050 | 15.82 | 16.61 |
| mt16vki050a | U | Cartutx de cola per a l'encolat de panells de llana de fusta. (material) | 0.036 | 6.47 | 0.23 |
| op00cla010 |  | Clavadora pneumàtica. | 1.000 | 0.00 | 0.00 |
| op00cep010 |  | Garlopa. | 1.000 | 0.00 | 0.00 |
| mo017 | h | Oficial 1ª fuster. (mà d'obra) | 0.426 | 28.92 | 12.32 |
| mo058 | h | Ajudant fuster. (mà d'obra) | 0.426 | 25.48 | 10.85 |
| % | % | Costos directes complementaris | 2 % | 40.01 | 0.80 |
|  |  | Costos directes |  |  | 40.81 |
