# Revestiment mural amb panells de fusta massissa

- Propietat de l'arxiu: CYPE INGENIEROS, S.A.
- Format: FIEBDC-3/2002
- Divisa: EUR
- Costos indirectes: 3.00 %
- IVA: 21.00 %

## R Revestiments i extradossats

### RD Decoratius

#### RDM De fusta

**RDM030** m² Revestiment mural amb panells de fusta massissa.
Revestiment mural amb panells formats per llistons de fusta massissa de samba (Triplochiton scleroxylon), sense tractar, acabat envernissat, de 120x1500 mm i 20 mm de gruix, amb les vores encadellades, en posició horitzontal. Col·locació en obra: amb claus sobre llistons de fusta, amb una separació de 500 mm. Inclús cargols per a la fixació de les llates a la superfície suport.
Inclou: Neteja i preparació de la superfície suport. Replanteig de les llates sobre el parament. Fixació de les llates sobre el parament. Tall i preparació del revestiment. Col·locació i fixació del revestiment. Resolució de trobades i punts singulars.
Criteri d'amidament de projecte: Superfície mesurada segons documentació gràfica de Projecte, deduint els buits de superfície major de 2 m².
Criteri de mesura d'obra: Es mesurarà la superfície realment executada segons especificacions de Projecte, deduint els buits de superfície major de 2 m².

| Codi | Ut | Descripció | Rendiment | Preu | Import |
|---|---|---|---|---|---|
| mt07mee203ff | m | Llistó de 40x40 mm de secció, de fusta de pinastre (Pinus pinaster), tractada en autoclau, amb classe d'ús 4, segons UNE-EN 335, acabat raspallat, amb humitat inferior al 20%. (material) | 2.000 | 1.70 | 3.40 |
| mt29tma120 | U | Cargol d'acer galvanitzat, de 80 mm de longitud, amb volandera. (material) | 3.000 | 0.10 | 0.30 |
| mt29tma130 | U | Tac llarg, de plàstic, per a paret. (material) | 3.000 | 0.02 | 0.06 |
| mt22bar070a | m² | Panell format per llistons de fusta massissa de samba (Triplochiton scleroxylon), sense tractar, Euroclasse D-s2, d0 de reacció al foc, segons UNE-EN 13501-1, acabat envernissat, de 120x1500 mm i 20 mm de gruix, amb les vores encadellades. (material) | 1.050 | 165.00 | 173.25 |
| mt13eag022 | U | Clau d'acer per fixació d'elements de fusta a suport de fusta. (material) | 16.000 | 0.04 | 0.64 |
| op00cla010 |  | Clavadora pneumàtica. | 1.000 | 0.00 | 0.00 |
| op00cep010 |  | Garlopa. | 1.000 | 0.00 | 0.00 |
| op00cor050 |  | Talladora manual de fusta, de disc. | 1.000 | 0.00 | 0.00 |
| mo017 | h | Oficial 1ª fuster. (mà d'obra) | 0.852 | 28.92 | 24.64 |
| mo058 | h | Ajudant fuster. (mà d'obra) | 0.852 | 25.48 | 21.71 |
| % | % | Costos directes complementaris | 2 % | 224.00 | 4.48 |
|  |  | Costos directes |  |  | 228.48 |
