# Acabat d'esglaó amb revestiment ceràmic o de pedra natural, mitjançant perfil preformat amb revestiment de fusta

- Propietat de l'arxiu: CYPE INGENIEROS, S.A.
- Format: FIEBDC-3/2002
- Divisa: EUR
- Costos indirectes: 3.00 %
- IVA: 21.00 %

## R Revestiments i extradossats

### RE Esglaons

#### REA Rematades

**REA032** m Acabat d'esglaó amb revestiment ceràmic o de pedra natural, mitjançant perfil preformat amb revestiment de fusta.
Acabat d'esglaó amb revestiment ceràmic o de pedra natural, mitjançant perfil d'alumini, de 11 mm d'altura, amb revestiment de fusta d'afzèlia, de 50 mm d'amplada, amb osques antilliscants, fixat amb adhesiu.
Inclou: Neteja i preparació de la superfície suport. Replanteig. Tall, col·locació i fixació del perfil. Resolució de trobades.
Criteri d'amidament de projecte: Longitud mesurada segons documentació gràfica de Projecte.
Criteri de mesura d'obra: Es mesurarà la longitud realment executada segons especificacions de Projecte.

| Codi | Ut | Descripció | Rendiment | Preu | Import |
|---|---|---|---|---|---|
| mt18rpe080a | m | Perfil d'alumini, de 11 mm d'altura, amb revestiment de fusta d'afzèlia, de 50 mm d'amplada, amb osques antilliscants, per a acabat d'esglaó amb revestiment ceràmic o de pedra natural. (material) | 1.050 | 33.15 | 34.81 |
| mo023 | h | Oficial 1ª enrajolador. (mà d'obra) | 0.070 | 29.67 | 2.08 |
| % | % | Costos directes complementaris | 2 % | 36.89 | 0.74 |
|  |  | Costos directes |  |  | 37.63 |
