# Cantonera de fusta

- Propietat de l'arxiu: CYPE INGENIEROS, S.A.
- Format: FIEBDC-3/2002
- Divisa: EUR
- Costos indirectes: 3.00 %
- IVA: 21.00 %

## R Revestiments i extradossats

### RE Escales

#### REA Rematades d'esglaó

**REA100** U Cantonera de fusta.
Formació d'acabat d'esglaó, mitjançant cantonera en escaire, amb costat major de 1000 mm de longitud i costat menor de 350 mm de longitud, formada per perfil d'alumini amb revestiment de fusta de roure, de 65 mm d'amplada i 33 mm d'altura. Inclús neteja i preparació de la superfície suport, replanteig i fixació del perfil amb adhesiu i resolució de trobades. Sense incloure l'escatat de la seva superfície i la posterior neteja, l'emprimació ni l'envernissat.
Inclou: Neteja i preparació de la superfície suport. Replanteig. Tall, col·locació i fixació del perfil. Resolució de trobades.
Criteri d'amidament de projecte: Longitud mesurada segons documentació gràfica de Projecte.
Criteri de mesura d'obra: Es mesurarà la longitud realment executada segons especificacions de Projecte.

| Codi | Ut | Descripció | Rendiment | Preu | Import |
|---|---|---|---|---|---|
| mt18rpe105a | U | Cantonera en escaire, amb costat major de 1000 mm de longitud i costat menor de 350 mm de longitud, formada per perfil d'alumini amb revestiment de fusta de roure, de 65 mm d'amplada i 33 mm d'altura. (material) | 1.000 | 21.90 | 21.90 |
| mo023 | h | Oficial 1ª enrajolador. (mà d'obra) | 0.070 | 28.42 | 1.99 |
| % | % | Costos directes complementaris | 2 % | 23.89 | 0.48 |
|  |  | Costos directes |  |  | 24.37 |
