# Acabat d'esglaó amb revestiment laminat o de fusta, mitjançant perfil preformat

- Propietat de l'arxiu: CYPE INGENIEROS, S.A.
- Format: FIEBDC-3/2002
- Divisa: EUR
- Costos indirectes: 3.00 %
- IVA: 21.00 %

## R Revestiments i extradossats

### RE Escales

#### REA Rematades d'esglaó

**REA010** m Acabat d'esglaó amb revestiment laminat o de fusta, mitjançant perfil preformat.
Formació d'acabat recte d'esglaó amb revestiment laminat o de fusta, mitjançant perfil d'alumini anoditzat, de 8 mm d'altura, color plata, amb osques antilliscants. Inclús neteja i preparació de la superfície suport, replanteig i fixació del perfil amb cargols d'acer.
Inclou: Neteja i preparació de la superfície suport. Replanteig. Tall, col·locació i fixació del perfil.
Criteri d'amidament de projecte: Longitud mesurada segons documentació gràfica de Projecte.
Criteri de mesura d'obra: Es mesurarà la longitud realment executada segons especificacions de Projecte.

| Codi | Ut | Descripció | Rendiment | Preu | Import |
|---|---|---|---|---|---|
| mt18rpe010a | m | Perfil d'alumini anoditzat, de 8 mm d'altura, color plata, amb osques antilliscants, per a acabat d'esglaó amb revestiment laminat o de fusta; inclús accessoris de fixació. (material) | 1.050 | 10.25 | 10.76 |
| op00cla010 |  | Clavadora pneumàtica. | 1.000 | 0.00 | 0.00 |
| op00cep010 |  | Garlopa. | 1.000 | 0.00 | 0.00 |
| mo023 | h | Oficial 1ª enrajolador. (mà d'obra) | 0.070 | 28.42 | 1.99 |
| % | % | Costos directes complementaris | 2 % | 12.75 | 0.26 |
|  |  | Costos directes |  |  | 13.01 |
