# Acabat d'esglaó amb revestiment ceràmic o de pedra natural, mitjançant perfil preformat amb banda antilliscant de cautxú sintètic

- Propietat de l'arxiu: CYPE INGENIEROS, S.A.
- Format: FIEBDC-3/2002
- Divisa: EUR
- Costos indirectes: 3.00 %
- IVA: 21.00 %

## R Revestiments i extradossats

### RE Esglaons

#### REA Rematades

**REA033** m Acabat d'esglaó amb revestiment ceràmic o de pedra natural, mitjançant perfil preformat amb banda antilliscant de cautxú sintètic.
Formació d'acabat d'esglaó amb revestiment ceràmic o de pedra natural, mitjançant perfil d'alumini, de 8 mm d'altura, amb banda antilliscant intercanviable de PVC, de 26 mm d'amplada, color groc RAL 1021, d'adherència R-9, segons DIN 51130, i perforacions trapezoïdals per a la seva fixació. Inclús neteja i preparació de la superfície suport, replanteig i fixació del perfil amb adhesiu i resolució de trobades.
Inclou: Neteja i preparació de la superfície suport. Replanteig. Tall, col·locació i fixació del perfil. Resolució de trobades.
Criteri d'amidament de projecte: Longitud mesurada segons documentació gràfica de Projecte.
Criteri de mesura d'obra: Es mesurarà la longitud realment executada segons especificacions de Projecte.

| Codi | Ut | Descripció | Rendiment | Preu | Import |
|---|---|---|---|---|---|
| mt18jrs210aaz1a | m | Perfil d'alumini, de 8 mm d'altura, amb banda antilliscant intercanviable de PVC, de 26 mm d'amplada, color groc RAL 1021, d'adherència R-9, segons DIN 51130, i perforacions trapezoïdals per a la seva fixació, subministrat en barres de 2,5 m de longitud, per a acabat d'esglaó amb revestiment ceràmic o de pedra natural. (material) | 1.050 | 19.74 | 20.73 |
| mo023 | h | Oficial 1ª enrajolador. (mà d'obra) | 0.070 | 29.67 | 2.08 |
| % | % | Costos directes complementaris | 2 % | 22.81 | 0.46 |
|  |  | Costos directes |  |  | 23.27 |
