# Remate de peldaño con revestimiento de caucho, de linóleo o vinílico, mediante perfil preformado

- Propietat de l'arxiu: CYPE INGENIEROS, S.A.
- Format: FIEBDC-3/2002
- Divisa: EUR
- Costos indirectes: 3.00 %
- IVA: 21.00 %

## R Revestiments i extradossats

### RE Esglaons

#### REA Rematades

**REA040** m Remate de peldaño con revestimiento de caucho, de linóleo o vinílico, mediante perfil preformado.
Remate de peldaño con revestimiento de caucho, de linóleo o vinílico, mediante perfil d'alumini anoditzat, imitació metall cromat, acabat raspallat, antilliscant, "SCHLÜTER-SYSTEMS", de 3 mm d'altura, amb perforacions per a la seva fixació, fijado mecánicamente.
Inclou: Neteja i preparació de la superfície suport. Replanteig. Tall, col·locació i fixació del perfil.
Criteri d'amidament de projecte: Longitud mesurada segons documentació gràfica de Projecte.
Criteri de mesura d'obra: Es mesurarà la longitud realment executada segons especificacions de Projecte.

| Codi | Ut | Descripció | Rendiment | Preu | Import |
|---|---|---|---|---|---|
| mt18jrs770aaa1 | m | Perfil d'alumini anoditzat, imitació metall cromat, acabat raspallat, antilliscant, "SCHLÜTER-SYSTEMS", de 3 mm d'altura, amb perforacions per a la seva fixació, subministrat en barres de 2,5 m de longitud, para remate de peldaño con revestimiento de caucho, de linóleo y vinílicos, amb elements de fixació. (material) | 1.050 | 10.12 | 10.63 |
| mo023 | h | Oficial 1ª enrajolador. (mà d'obra) | 0.070 | 29.67 | 2.08 |
| % | % | Costos directes complementaris | 2 % | 12.71 | 0.25 |
|  |  | Costos directes |  |  | 12.96 |
