# FIEBDC-3

- Propietat de l'arxiu: CYPE INGENIEROS, S.A.
- Format: FIEBDC-3/2002
- Divisa: EUR
- Costos indirectes: 3.00 %
- IVA: 21.00 %

| Codi | Ut | Descripció | Preu |
|---|---|---|---|
| mt07emr408b | U | Accessoris i elements per a fixació oculta d'esglaó de fusta massissa en muntant de fusta d'escala. (material) | 3.00 |
| mt07mee250aaa | U |  |  |

## Altres textos de l'arxiu
- Esglaó de fusta massissa de pi silvestre (Pinus sylvestris), amb certificat PEFC, de 800x300x32 mm, format per tauler enllistonat de lamel·la contínua, envernissat en taller amb vernís sintètic amb acabat brillant, resistència al lliscament 15
