# FIEBDC-3

- Propietat de l'arxiu: CYPE INGENIEROS, S.A.
- Format: FIEBDC-3/2002
- Divisa: EUR
- Costos indirectes: 3.00 %
- IVA: 21.00 %

| Codi | Ut | Descripció | Preu |
|---|---|---|---|
| mt21vlp020c | m | Banda de cautxú sintètic EPDM de 25 mm d'amplada i 5 mm de gruix, duresa Shore A aproximada de 70, per a l'ajust lateral a l'estructura suport de les peces de vidre trepitjable, subministrada en rotllos de 10 m de longitud. (material) | 6.05 |
| mt21vlp030a | m | Banda de cautxú sintètic EPDM de 45 mm d'amplada i 5 mm de gruix, per al recolzament sobre l'estructura suport de les peces de vidre trepitjable, subministrada en rotllos de 10 m de longitud. (material) | 9.00 |
| mt21vlp040yb | U | Esglaó de vidre laminar de seguretat, de 300x1000 mm i 6+10+10 mm de gruix, matat tractat a l'àcid, compost per vidre exterior trempat de 6 mm d'espessor, amb resistència al lliscament 35=80%, segons UNE-EN ISO 7389. (material) | 5.77 |
| mt21vva021 | U | Material auxiliar per la col·locació de vidres. (material) | 1.26 |
| mo055 | h | Oficial 1ª vidrier. (mà d'obra) | 28.33 |
| mo110 | h | Ajudant vidrier. (mà d'obra) | 27.26 |
| % | % | Costos directes complementaris | 0.00 |

**REV020** U Esglaó de vidre en escala metàl·lica.
Preu: 0.00
Esglaó de vidre laminar de seguretat de 300x1000 mm i 6+10+10 mm de gruix, matat tractat a l'àcid, amb els cantells polits, classificació de prestacions 1B1, amb resistència al lliscament 35
