# Esglaó de vidre en escala metàl·lica

- Propietat de l'arxiu: CYPE INGENIEROS, S.A.
- Format: FIEBDC-3/2002
- Divisa: EUR
- Costos indirectes: 3.00 %
- IVA: 21.00 %

## R Revestiments i extradossats

### RE Escales

#### REV De vidre

**REV020** U Esglaó de vidre en escala metàl·lica.
Esglaó de vidre laminar de seguretat de 300x1100 mm i 6+10+10 mm de gruix, translúcid, amb els cantells polits, classificació de prestacions 1B1, amb resistència al lliscament Rd>45, classe 3, recolzat en bandes de cautxú sintètic EPDM, disposades sobre l'estructura metàl·lica de l'escala, i ajustat lateralment amb bandes del mateix material. Inclús silicona sintètica incolora per a segellat de junts.
Criteri de valoració econòmica: El preu no inclou l'estructura metàl·lica.
Inclou: Col·locació de les bandes de recolzament i d'ajust lateral, sobre l'estructura de suport. Col·locació dels esglaons. Segellat de junts. Neteja del tram.
Criteri d'amidament de projecte: Nombre d'unitats previstes, segons documentació gràfica de Projecte.
Criteri de mesura d'obra: Es mesurarà el nombre d'unitats realment executades segons especificacions de Projecte.

| Codi | Ut | Descripció | Rendiment | Preu | Import |
|---|---|---|---|---|---|
| mt21vlp040nb | U | Esglaó de vidre laminar de seguretat, de 300x1100 mm i 6+10+10 mm de gruix, translúcid, compost per vidre exterior trempat de 6 mm d'espessor, amb resistència al lliscament Rd>45 segons UNE-EN 16165 i lliscabilitat classe 3 segons CTE mitjançant l'aplicació d'un tractament antilliscant en la seva cara exterior, vidre intermedi trempat de 10 mm d'espessor i vidre interior trempat de 10 mm d'espessor, units mitjançant dues làmines incolores de butiral de polivinil, amb els cantells polits; classificació de prestacions 1B1 segons UNE-EN 12600. (material) | 1.000 | 44.23 | 44.23 |
| mt21vlp020a | m | Banda de cautxú sintètic EPDM de 25 mm d'amplada i 5 mm de gruix, duresa Shore A aproximada de 50, per a l'ajust lateral a l'estructura suport de les peces de vidre trepitjable, subministrada en rotllos de 10 m de longitud. (material) | 0.300 | 4.55 | 1.37 |
| mt21vlp030a | m | Banda de cautxú sintètic EPDM de 45 mm d'amplada i 5 mm de gruix, per al recolzament sobre l'estructura suport de les peces de vidre trepitjable, subministrada en rotllos de 10 m de longitud. (material) | 0.300 | 9.00 | 2.70 |
| mt21vva015b | U | Cartutx de 310 ml de silicona neutra, color a escollir, duresa Shore A aproximada de 23, segons UNE-EN ISO 868 i recuperació elàstica >=80%, segons UNE-EN ISO 7389. (material) | 0.050 | 6.06 | 0.30 |
| mt21vva021 | U | Material auxiliar per la col·locació de vidres. (material) | 1.000 | 1.26 | 1.26 |
| mo055 | h | Oficial 1ª vidrier. (mà d'obra) | 0.348 | 28.33 | 9.86 |
| mo110 | h | Ajudant vidrier. (mà d'obra) | 0.348 | 27.26 | 9.49 |
| % | % | Costos directes complementaris | 2 % | 69.21 | 1.38 |
|  |  | Costos directes |  |  | 70.59 |
