# Pintura natural d'origen mineral, a base d'argila sobre parament interior de morter d'argila

- Propietat de l'arxiu: CYPE INGENIEROS, S.A.
- Format: FIEBDC-3/2002
- Divisa: EUR
- Costos indirectes: 3.00 %
- IVA: 21.00 %

## R Revestiments i extradossats

### RI Pintures en paraments interiors

#### RIN Naturals d'origen mineral, a base d'argila

**RIN010** m² Pintura natural d'origen mineral, a base d'argila sobre parament interior de morter d'argila.
Aplicació manual de dues mans de pintura natural d'origen mineral, a base d'argila, color natural, diluïda amb un 100% d'aigua, (rendiment: 0,4 kg/m² cada mà); sobre parament interior de morter d'argila, vertical, de fins 3 m d'altura.
Criteri de valoració econòmica: El preu inclou la protecció dels elements de l'entorn que puguin veure's afectats durant els treballs i la resolució de punts singulars.
Inclou: Preparació i neteja prèvia del suport. Preparació de la mescla. Aplicació de dues mans d'acabat.
Criteri d'amidament de projecte: Superfície mesurada segons documentació gràfica de Projecte, amb el mateix criteri que el suport base.
Criteri de mesura d'obra: Es mesurarà la superfície realment executada segons especificacions de Projecte, amb el mateix criteri que el suport base.

| Codi | Ut | Descripció | Rendiment | Preu | Import |
|---|---|---|---|---|---|
| mt27pin020a | kg | Pintura natural d'origen mineral, a base d'argila, aigua i silicat de potassi, per a interior, color natural, amb un contingut de substàncies orgàniques volàtils (VOC) < 5 g/l, per a aplicar amb brotxa, corró o pistola; Euroclasse A2-s1, d0 de reacció al foc, segons UNE-EN 13501-1. (material) | 0.800 | 6.06 | 4.85 |
| op00tal020 |  | Trepant amb batedora. | 1.000 | 0.00 | 0.00 |
| mo038 | h | Oficial 1ª pintor. (mà d'obra) | 0.134 | 28.42 | 3.81 |
| mo076 | h | Ajudant pintor. (mà d'obra) | 0.134 | 25.28 | 3.39 |
| % | % | Costos directes complementaris | 2 % | 12.05 | 0.24 |
|  |  | Costos directes |  |  | 12.29 |
