# Vernís a l'aigua per a fusta

- Propietat de l'arxiu: CYPE INGENIEROS, S.A.
- Format: FIEBDC-3/2002
- Divisa: EUR
- Costos indirectes: 3.00 %
- IVA: 21.00 %

## R Revestiments i extradossats

### RM Pintures i tractaments sobre suport de fusta

#### RMB Vernissos

**RMB025** m² Vernís a l'aigua per a fusta.
Aplicació manual de dues mans de vernís a l'aigua, a porus tancat, acabat brillant, inodor, incolor, aplicat amb brotxa, corró o pistola, sense diluir, (rendiment: 0,071 l/m² cada mà); (), sobre superfície de revestiment mural de fusta, en interiors. Inclús líquid protector incolor per a tractament preventiu contra insectes xilòfags, arnes i fongs de podriment.
Criteri de valoració econòmica: El preu inclou la protecció dels elements de l'entorn que puguin veure's afectats durant els treballs, però no inclou la preparació del suport.
Inclou: Aplicació del tractament. Aplicació de dues mans d'acabat.
Criteri d'amidament de projecte: Superfície mesurada segons documentació gràfica de Projecte.
Criteri de mesura d'obra: Es mesurarà la superfície realment executada segons especificacions de Projecte.

| Codi | Ut | Descripció | Rendiment | Preu | Import |
|---|---|---|---|---|---|
| mt27prj020a | l | Líquid protector incolor per a tractament preventiu contra insectes xilòfags, arnes i fongs de podriment per a interior i exterior, transparent i incolor, aplicat per polvorització, pinzellat o immersió. (material) | 0.220 | 18.98 | 4.18 |
| mt27baj010a | l | Vernís a l'aigua per a interior, a porus tancat, incolor, acabat brillant, a base de resines acríliques i resines de poliuretà alifàtic, per a aplicar amb brotxa, corró o pistola. (material) | 0.142 | 15.70 | 2.23 |
| op00tal020 |  | Trepant amb batedora. | 1.000 | 0.00 | 0.00 |
| mo038 | h | Oficial 1ª pintor. (mà d'obra) | 0.351 | 28.42 | 9.98 |
| mo076 | h | Ajudant pintor. (mà d'obra) | 0.070 | 25.28 | 1.77 |
| % | % | Costos directes complementaris | 2 % | 18.16 | 0.36 |
|  |  | Costos directes |  |  | 18.52 |
