# FIEBDC-3

- Propietat de l'arxiu: CYPE INGENIEROS, S.A.
- Format: FIEBDC-3/2002
- Divisa: EUR
- Costos indirectes: 3.00 %
- IVA: 21.00 %

| Codi | Ut |
|---|---|
| mt27baj070a | l |

## Altres textos de l'arxiu
- Vernís a l'aigua per a paviments de fusta, de dos components per a interior, a porus tancat, incolor, acabat mat, a base de resines de poliuretà alifàtic, amb resistència al lliscament 35
