# Vernís natural per a fusta

- Propietat de l'arxiu: CYPE INGENIEROS, S.A.
- Format: FIEBDC-3/2002
- Divisa: EUR
- Costos indirectes: 3.00 %
- IVA: 21.00 %

## R Revestiments i extradossats

### RM Pintures i tractaments sobre suport de fusta

#### RMR Vernissos naturals

**RMR010** m² Vernís natural per a fusta.
Aplicació manual de dues mans de vernís natural, acabat brillant, incolor, aplicat amb brotxa, corró o pistola, diluïdes amb un 5% a 15% de diluent, (rendiment: 0,1 l/m² cada mà); (), sobre superfície de baranes o passamans de fusta, en exteriors. Inclús líquid protector incolor per a tractament preventiu contra insectes xilòfags.
Criteri de valoració econòmica: El preu inclou la protecció dels elements de l'entorn que puguin veure's afectats durant els treballs, però no inclou la preparació del suport.
Inclou: Aplicació del tractament. Aplicació d'una mà de fons i una mà d'acabat.
Criteri d'amidament de projecte: Superfície mesurada segons documentació gràfica de Projecte, sense descomptar buits, considerant la superfície que tanquen, definida per les seves dimensions màximes, per una sola cara.
Criteri de mesura d'obra: Es mesurarà la superfície realment executada segons especificacions de Projecte, per una sola cara, considerant la superfície que tanquen, definida per les seves dimensions màximes.

| Codi | Ut | Descripció | Rendiment | Preu | Import |
|---|---|---|---|---|---|
| mt27tlr060a | l | Líquid protector incolor per a tractament preventiu contra insectes xilòfags, per a aplicar amb brotxa o corró. (material) | 0.063 | 11.04 | 0.70 |
| mt27bns010b | l | Vernís natural per a interior i exterior, incolor, acabat brillant, a base d'olis vegetals, resines vegetals i pigments minerals, permeable al vapor d'aigua, amb resistència als raigs UV i a la intempèrie, amb un contingut de substàncies orgàniques volàtils (VOC) < 140 g/l, per a aplicar amb brotxa, corró o pistola. (material) | 0.200 | 12.88 | 2.58 |
| mt27lni004 | l | Diluent, a base d'una mescla d'hidrocarburs alifàtics. (material) | 0.020 | 3.62 | 0.07 |
| op00tal020 |  | Trepant amb batedora. | 1.000 | 0.00 | 0.00 |
| mo038 | h | Oficial 1ª pintor. (mà d'obra) | 0.505 | 28.42 | 14.35 |
| mo076 | h | Ajudant pintor. (mà d'obra) | 0.070 | 25.28 | 1.77 |
| % | % | Costos directes complementaris | 2 % | 19.47 | 0.39 |
|  |  | Costos directes |  |  | 19.86 |
