# Pintura de poliuretà alifàtic, sobre terra de garatge

- Propietat de l'arxiu: CYPE INGENIEROS, S.A.
- Format: FIEBDC-3/2002
- Divisa: EUR
- Costos indirectes: 3.00 %
- IVA: 21.00 %

## R Revestiments i extradossats

### RO Pintures per ús específic

#### ROO Garatges

**ROO020** m² Pintura de poliuretà alifàtic, sobre terra de garatge.
Aplicació manual de dues mans de pintura de poliuretà alifàtic, color verd, acabat setinat, textura llisa, (rendiment: 0,2 l/m² cada mà); prèvia aplicació d'una mà d'emprimació incolora de dos components, a base de resina epoxi sense dissolvents, de baixa viscositat, sobre terra de garatge de formigó.
Inclou: Neteja general de la superfície suport. Preparació de la mescla. Aplicació d'una mà de fons. Aplicació de dues mans d'acabat.
Criteri d'amidament de projecte: Superfície mesurada segons documentació gràfica de Projecte, amb el mateix criteri que el suport base.
Criteri de mesura d'obra: Es mesurarà la superfície realment executada segons especificacions de Projecte, amb el mateix criteri que el suport base.

| Codi | Ut | Descripció | Rendiment | Preu | Import |
|---|---|---|---|---|---|
| mt27upx040b | kg | Emprimació incolora de dos components, a base de resina epoxi sense dissolvents, de baixa viscositat, per aplicar sobre superfície suport de formigó o de morter. (material) | 0.300 | 12.48 | 3.74 |
| mt27upx020ba | kg | Vernís de dos components per a interior, a base de poliuretà alifàtic i dissolvent, color vermell, acabat setinat, textura llisa, per a aplicar amb corró de pèl curt, amb resistència als raigs UV. (material) | 0.400 | 30.22 | 12.09 |
| op00tal020 |  | Trepant amb batedora. | 1.000 | 0.00 | 0.00 |
| mo038 | h | Oficial 1ª pintor. (mà d'obra) | 0.163 | 28.42 | 4.63 |
| mo076 | h | Ajudant pintor. (mà d'obra) | 0.163 | 25.28 | 4.12 |
| % | % | Costos directes complementaris | 2 % | 24.58 | 0.49 |
|  |  | Costos directes |  |  | 25.07 |
