# Pintura epoxi, sobre parament interior, en indústria amb sol·licitacions químiques

- Propietat de l'arxiu: CYPE INGENIEROS, S.A.
- Format: FIEBDC-3/2002
- Divisa: EUR
- Costos indirectes: 3.00 %
- IVA: 21.00 %

## R Revestiments i extradossats

### RO Pintures per ús específic

#### ROQ Indústries amb sol·licitacions químiques

**ROQ010** m² Pintura epoxi, sobre parament interior, en indústria amb sol·licitacions químiques.
Aplicació manual de dues mans de pintura epoxi, color blanc, acabat brillant, textura llisa, (rendiment: 0,6 kg/m² cada mà); sobre parament interior de formigó, en indústria amb sol·licitacions químiques.
Inclou: Neteja general de la superfície suport. Preparació de la mescla. Aplicació d'una mà de fons i una mà d'acabat.
Criteri d'amidament de projecte: Superfície mesurada segons documentació gràfica de Projecte, amb el mateix criteri que el suport base.
Criteri de mesura d'obra: Es mesurarà la superfície realment executada segons especificacions de Projecte, amb el mateix criteri que el suport base.

| Codi | Ut | Descripció | Rendiment | Preu | Import |
|---|---|---|---|---|---|
| mt27pxm010c | kg | Pintura per a interior, de dos components a base de resina epoxi, color blanc, acabat brillant, textura llisa, d'altes prestacions; per a aplicar amb brotxa, corró o pistola, segons UNE-EN 1504-2. (material) | 1.200 | 18.27 | 21.92 |
| op00tal020 |  | Trepant amb batedora. | 1.000 | 0.00 | 0.00 |
| mo038 | h | Oficial 1ª pintor. (mà d'obra) | 0.245 | 28.42 | 6.96 |
| mo076 | h | Ajudant pintor. (mà d'obra) | 0.245 | 25.28 | 6.19 |
| % | % | Costos directes complementaris | 2 % | 35.07 | 0.70 |
|  |  | Costos directes |  |  | 35.77 |
