# Arrebossat de ciment en l'extradós del full exterior de façana amb cambra d'aire

- Propietat de l'arxiu: CYPE INGENIEROS, S.A.
- Format: FIEBDC-3/2002
- Divisa: EUR
- Costos indirectes: 3.00 %
- IVA: 21.00 %

## R Revestiments i extradossats

### RP Conglomerats tradicionals

#### RPE Arrebossats

**RPE011** m² Arrebossat de ciment en l'extradós del full exterior de façana amb cambra d'aire.
Formació de revestiment continuu de morter de ciment, tipus GP CSIII W1, a bona vista, de 10 mm de gruix, aplicat sobre un parament vertical interior, en l'extrasdós del full exterior de façana amb cambra d'aire, fins a 3 m d'altura, acabat superficial rugós. Inclús preparació de la superfície suport, formació de juntes, racons, mestres amb separació entre elles no superior a tres metre, acabaments en els trobament amb paraments, revestiments o altres elements rebuts en la seva superfície.
Inclou: Especejament de panys de treball. Realització de mestres. Aplicació del morter. Realització de juntes i punts de trobada. Acabat superficial. Cura del morter.
Criteri d'amidament de projecte: Superfície mesurada segons documentació gràfica de Projecte, sense deduir forats menors de 4 m² i deduint, en els buits de superfície major de 4 m², l'excés sobre 4 m².
Criteri de mesura d'obra: Es mesurarà la superfície realment executada segons especificacions de Projecte, deduint, en els buits de superfície major de 4 m², l'excés sobre 4 m².

| Codi | Ut | Descripció | Rendiment | Preu | Import |
|---|---|---|---|---|---|
| mt08aaa010a | m³ | Aigua. (material) | 0.004 | 1.50 | 0.01 |
| mt28mif010e | t | Morter industrial per a enlluït i lliscat d'ús corrent, de ciment, tipus GP CSIII W1, subministrat en sacs, segons UNE-EN 998-1. (material) | 0.019 | 47.47 | 0.90 |
| op00tal020 |  | Trepant amb batedora. | 1.000 | 0.00 | 0.00 |
| mo020 | h | Oficial 1ª construcció. (mà d'obra) | 0.331 | 28.42 | 9.41 |
| mo113 | h | Peó ordinari construcció. (mà d'obra) | 0.236 | 23.81 | 5.62 |
| % | % | Costos directes complementaris | 2 % | 15.94 | 0.32 |
|  |  | Costos directes |  |  | 16.26 |
