# Acabat d'imitació de fàbriques sobre parament exterior

- Propietat de l'arxiu: CYPE INGENIEROS, S.A.
- Format: FIEBDC-3/2002
- Divisa: EUR
- Costos indirectes: 3.00 %
- IVA: 21.00 %

## R Revestiments i extradossats

### RP Conglomerats tradicionals

#### RPR Acabats

**RPR020** m² Acabat d'imitació de fàbriques sobre parament exterior.
Formación d'acabat a la catalana amb rasqueta, mitjançant l'aplicació manual sobre un parament exterior, prèviament arrebossat (no inclòs en aquest preu), de dues capas de morter de calç aéria apagada de 15 i 10 mm de gruix respectivament; la primera de dossificació 1:4 i àrid gros, i la segona, que porta inclòs el pigment en la seva massa, de dossificació 1:4 i àrid de granulometria molt cuidada i diferents gruixos de 0,2 a 2 mm (sorra de màrmol). Acabat superficial: s'executarà amb rasqueta aplicada sobre l'última capa, una vegada realitzat sobre ella el dibuix d'especejament dels carreus. Inclús preparació de la superfície de suport, col·locació de malla de fibra de vidre antiàlcalis per a reforç de trobades entre materials diferents i en els fronts de forjat, a un 20% de la superfície del parament, formació de juntes, racons, mestres, arestes, queixals, brancals, llindes, rematades en els trobaments amb paraments, revestiments o altres elements rebuts en la seva superfície.
Inclou: Preparació de la superfície suport. Col·locació de la malla entre diferents materials i en els fronts de forjat. Especejament de panys de treball. Preparació i aplicació d'una primera capa. Preparació i aplicació d'una segona capa. Realització de juntes i punts de trobada. Acabat superficial. Repassos i neteja final.
Criteri d'amidament de projecte: Superfície mesurada segons documentació gràfica de Projecte, deduint els buits de superfície major de 2 m² i incloent el desenvolupament dels queixals.
Criteri de mesura d'obra: Es mesurarà la superfície realment executada segons especificacions de Projecte, deduint els buits de superfície major de 2 m² i incloent el desenvolupament dels queixals.

| Codi | Ut | Descripció | Rendiment | Preu | Import |
|---|---|---|---|---|---|
| mt28pmc010a | m³ | Pasta de morter de cal per acabats, inclús xinesa. (material) | 0.025 | 120.39 | 3.01 |
| mt09var030a | m² | Malla de fibra de vidre teixida, amb impregnació de PVC, de 10x10 mm de llum de malla, antiàlcalis, de 115 a 125 g/m² i 500 µm d'espessor, per a armar gotejats tradicionals, esquerdejats i morters. (material) | 0.210 | 1.55 | 0.33 |
| mt09pmr010 | kg | Pigment per a morters i acabats. (material) | 0.015 | 9.00 | 0.14 |
| op00tal020 |  | Trepant amb batedora. | 1.000 | 0.00 | 0.00 |
| mo039 | h | Oficial 1ª revocador. (mà d'obra) | 1.103 | 28.42 | 31.35 |
| mo079 | h | Ajudant revocador. (mà d'obra) | 1.103 | 25.28 | 27.88 |
| mo111 | h | Peó especialitzat revocador. (mà d'obra) | 0.558 | 25.02 | 13.96 |
| % | % | Costos directes complementaris | 2 % | 76.67 | 1.53 |
|  |  | Costos directes |  |  | 78.20 |
