# Acabat decoratiu sobre parament interior

- Propietat de l'arxiu: CYPE INGENIEROS, S.A.
- Format: FIEBDC-3/2002
- Divisa: EUR
- Costos indirectes: 3.00 %
- IVA: 21.00 %

## R Revestiments i extradossats

### RP Conglomerats tradicionals

#### RPR Acabats

**RPR031** m² Acabat decoratiu sobre parament interior.
Formació d'acabat esgrafiat mitjançant l'aplicació manual, sobre un parament interior, prèviament arrebossat (no inclòs en aquest preu), de dues capas de morter de calç aéria apagada de diferents colors; la primera de 10 mm de gruix, dossificació 1:4 i àrid gros i la segona, que porta inclòs el pigment en la seva massa, de 8 mm de gruix, dossificació 1:4 i àrid fi de granulometria molt cuidada. Acabat superficial: estergit mitjançant plantilles i esgrafiat de l'última capa amb espàtula de fusta, tall previ oblic del costat dibuixat amb estilets. Inclús preparació de la superfície de suport, formació de juntes, racons, mestres, arestes, queixals, brancals, llindes, rematades en els trobaments amb paraments, revestiments o altres elements rebuts en la seva superfície.
Inclou: Preparació de la superfície suport. Especejament de panys de treball. Preparació i aplicació d'una primera capa. Preparació i aplicació d'una segona capa. Realització de les juntes. Estargit mitjançant plantilles. Egrafiat. Repassos i neteja final.
Criteri d'amidament de projecte: Superfície mesurada segons documentació gràfica de Projecte, deduint els buits de superfície major de 1 m² i incloent el desenvolupament dels queixals.
Criteri de mesura d'obra: Es mesurarà la superfície realment executada segons especificacions de Projecte, deduint els buits de superfície major de 1 m² i incloent el desenvolupament dels queixals.

| Codi | Ut | Descripció | Rendiment | Preu | Import |
|---|---|---|---|---|---|
| mt28pmc010a | m³ | Pasta de morter de cal per acabats, inclús xinesa. (material) | 0.025 | 120.39 | 3.01 |
| mt09pmr010 | kg | Pigment per a morters i acabats. (material) | 0.015 | 9.00 | 0.14 |
| op00tal020 |  | Trepant amb batedora. | 1.000 | 0.00 | 0.00 |
| mo039 | h | Oficial 1ª revocador. (mà d'obra) | 1.081 | 28.42 | 30.72 |
| mo079 | h | Ajudant revocador. (mà d'obra) | 1.081 | 25.28 | 27.33 |
| mo111 | h | Peó especialitzat revocador. (mà d'obra) | 0.541 | 25.02 | 13.54 |
| mo020 | h | Oficial 1ª construcció. (mà d'obra) | 3.180 | 28.42 | 90.38 |
| mo113 | h | Peó ordinari construcció. (mà d'obra) | 0.424 | 23.81 | 10.10 |
| % | % | Costos directes complementaris | 2 % | 175.22 | 3.50 |
|  |  | Costos directes |  |  | 178.72 |
