# Acabat a la tirolesa

- Propietat de l'arxiu: CYPE INGENIEROS, S.A.
- Format: FIEBDC-3/2002
- Divisa: EUR
- Costos indirectes: 3.00 %
- IVA: 21.00 %

## R Revestiments i extradossats

### RP Conglomerats tradicionals

#### RPR Acabats

**RPR040** m² Acabat a la tirolesa.
Formació d'acabat a la tirolesa mitjançant l'aplicació manual sobre el sòcol d'un parament exterior, acabat amb qualsevol superfície de suport (no inclòs en aquest preu), de varies capes de morter de ciment gris CEM II/B-M 32,5 R, amb àrid silici de 2 a 5 mm de diàmetre, provinent de matxucatge, utilizant una escombra per a la seva projecció. Inclús preparació de la superfície de suport, col·locació de malla de fibra de vidre antiàlcalis per a reforç de trobades entre materials diferents i en els fronts de forjat, a un 20% de la superfície del parament, formació de juntes, racons, mestres, arestes, queixals, brancals, llindes, rematades en els trobaments amb paraments, revestiments o altres elements rebuts en la seva superfície i bastimentada.
Inclou: Preparació de la superfície suport. Col·locació de la malla entre diferents materials i en els fronts de forjat. Especejament de panys de treball. Projecció de les capes de morter. Realització de les juntes.
Criteri d'amidament de projecte: Superfície mesurada segons documentació gràfica de Projecte, deduint els buits de superfície major de 3 m² i incloent el desenvolupament dels queixals.
Criteri de mesura d'obra: Es mesurarà la superfície realment executada segons especificacions de Projecte, deduint els buits de superfície major de 3 m² i incloent el desenvolupament dels queixals.

| Codi | Ut | Descripció | Rendiment | Preu | Import |
|---|---|---|---|---|---|
| mt01arg010a | m³ | Àrid silici de trituració, de 2 a 5 mm de diàmetre. (material) | 0.018 | 15.50 | 0.28 |
| mt09var020a | m³ | Morter de ciment CEM II/B-M 32,5 R i sorra 1/2. (material) | 0.020 | 95.56 | 1.91 |
| mt09var030a | m² | Malla de fibra de vidre teixida, amb impregnació de PVC, de 10x10 mm de llum de malla, antiàlcalis, de 115 a 125 g/m² i 500 µm d'espessor, per a armar gotejats tradicionals, esquerdejats i morters. (material) | 0.210 | 1.55 | 0.33 |
| op00tal020 |  | Trepant amb batedora. | 1.000 | 0.00 | 0.00 |
| mo020 | h | Oficial 1ª construcció. (mà d'obra) | 0.297 | 28.42 | 8.44 |
| mo077 | h | Ajudant construcció. (mà d'obra) | 0.297 | 25.28 | 7.51 |
| mo113 | h | Peó ordinari construcció. (mà d'obra) | 0.297 | 23.81 | 7.07 |
| % | % | Costos directes complementaris | 2 % | 25.54 | 0.51 |
|  |  | Costos directes |  |  | 26.05 |
