# Reparació d'esquerdes en parament interior esquerdejat

- Propietat de l'arxiu: CYPE INGENIEROS, S.A.
- Format: FIEBDC-3/2002
- Divisa: EUR
- Costos indirectes: 3.00 %
- IVA: 21.00 %

## R Revestiments i extradossats

### RP Conglomerats tradicionals

#### RPY Reparacions

**RPY010** m² Reparació d'esquerdes en parament interior esquerdejat.
Reparació d'esquerdes en parament vertical interior fins a 3 m d'altura, esquerdejat amb morter de ciment, mitjançant picat del revestiment amb mitjans manuals, aplicació de morter de ciment M-5 a bona vista amb acabat superficial rugós, per a servir de base a un posterior revestiment, reforçat amb malla de fibra de vidre teixida, amb impregnació de PVC, de 10x10 mm de llum de malla, antiàlcalis, de 115 a 125 g/m² i 500 µm d'espessor. Fins i tot neteja prèvia de la superfície a reparar, repassos, guarit, neteja final, retirada, apilament i càrrega manual d'enderrocs sobre camió o contenidor.
Inclou: Neteja prèvia de la superfície a reparar. Picat manual. Aplicació de morter. Col·locació de la malla. Acabat superficial. Curat. Neteja final. Càrrega d'enderrocs sobre camió o contenidor.
Criteri d'amidament de projecte: Superfície mesurada segons documentació gràfica de Projecte.
Criteri de mesura d'obra: Es mesurarà la superfície realment executada segons especificacions de Projecte.

| Codi | Ut | Descripció | Rendiment | Preu | Import |
|---|---|---|---|---|---|
| mt09mor010c | m³ | Morter de ciment CEM II/B-P 32,5 N tipus M-5, confeccionat en obra con 250 kg/m³ de ciment i una proporció en volum 1/6. (material) | 0.015 | 115.30 | 1.73 |
| mt09var030a | m² | Malla de fibra de vidre teixida, amb impregnació de PVC, de 10x10 mm de llum de malla, antiàlcalis, de 115 a 125 g/m² i 500 µm d'espessor, per a armar gotejats tradicionals, esquerdejats i morters. (material) | 1.050 | 1.55 | 1.63 |
| op00tal020 |  | Trepant amb batedora. | 1.000 | 0.00 | 0.00 |
| mo020 | h | Oficial 1ª construcció. (mà d'obra) | 0.580 | 28.42 | 16.48 |
| mo113 | h | Peó ordinari construcció. (mà d'obra) | 1.032 | 23.81 | 24.57 |
| % | % | Costos directes complementaris | 2 % | 44.41 | 0.89 |
|  |  | Costos directes |  |  | 45.30 |
