# Extradossat directe de plaques de silicat càlcic

- Propietat de l'arxiu: CYPE INGENIEROS, S.A.
- Format: FIEBDC-3/2002
- Divisa: EUR
- Costos indirectes: 3.00 %
- IVA: 21.00 %

## R Revestiments i extradossats

### RR Extradossats

#### RRS De plaques de silicat càlcic

**RRS001** m² Extradossat directe de plaques de silicat càlcic.
Extradossat directe, amb resistència al foc EI 120, segons UNE-EN 1364-1, sistema de 27 mm de gruix total, format per placa de silicat càlcic tipus tallafoc de 12 mm d'espessor, rebuda directament sobre el parament vertical amb pasta de material d'unió i fixacions mecàniques. Inclús cargols per a la fixació de les plaques; pasta per al tractament de junts i massilla intumescent.
Criteri de valoració econòmica: El preu inclou la resolució de trobades i punts singulars.
Inclou: Replanteig i traçat en el forjat inferior i en el superior de la línia de parament acabat. Col·locació successiva en el parament de les paletades de pasta d'unió corresponents a cadascuna de les plaques. Col·locació successiva i independent de cadascuna de les plaques mitjançant reglejat. Tall de les plaques. Fixació de les plaques. Replanteig de les caixes per a allotjament de mecanismes elèctrics i de pas d'instal·lacions, i posterior perforació de les plaques. Tractament de junts.
Criteri d'amidament de projecte: Superfície mesurada segons documentació gràfica de Projecte, sense duplicar cantonades ni encontres.
Criteri de mesura d'obra: Es mesurarà la superfície realment executada segons especificacions de Projecte, sense duplicar cantonades ni encontres.

| Codi | Ut | Descripció | Rendiment | Preu | Import |
|---|---|---|---|---|---|
| mt12plo010gd | m² | Placa de silicat càlcic, de 1200x2000 mm i 12 mm de gruix, amb les vores longitudinals afinades. (material) | 1.050 | 14.98 | 15.73 |
| mt12psg220 | U | Fixació composta per tac i cargol 5x27. (material) | 11.000 | 0.06 | 0.66 |
| mt12ppo010a | kg | Pasta de segellament. (material) | 0.250 | 1.67 | 0.42 |
| mt41php030g | U | Cartutx de 310 ml de massilla intumescent monocomponent, a base de resines acríliques, amb propietats ignífugues, color blanc, Euroclasse D-s2, d0 de reacció al foc, segons UNE-EN 13501-1, apta per a ser pintada, classe Y1, segons EOTA TR024. (material) | 0.200 | 6.91 | 1.38 |
| op00fre010 |  | Fresadora. | 1.000 | 0.00 | 0.00 |
| op00sie010 |  | Serra de calar. | 1.000 | 0.00 | 0.00 |
| mo053 | h | Oficial 1ª muntador de prefabricats interiors. (mà d'obra) | 0.680 | 29.34 | 19.95 |
| mo100 | h | Ajudant muntador de prefabricats interiors. (mà d'obra) | 0.680 | 25.28 | 17.19 |
| % | % | Costos directes complementaris | 2 % | 55.33 | 1.11 |
|  |  | Costos directes |  |  | 56.44 |
