# Extradossat autoportant de panells de poliestirè extruit. Sistema Schlüter-KERDI-BOARD "SCHLÜTER-SYSTEMS"

- Propietat de l'arxiu: CYPE INGENIEROS, S.A.
- Format: FIEBDC-3/2002
- Divisa: EUR
- Costos indirectes: 3.00 %
- IVA: 21.00 %

## R Revestiments i extradossats

### RR Extradossats

#### RRX De panells de poliestirè extrudit

**RRX015** m² Extradossat autoportant de panells de poliestirè extruit. Sistema Schlüter-KERDI-BOARD "SCHLÜTER-SYSTEMS".
Extradossat autoportant lliure, sistema Schlüter-KERDI-BOARD "SCHLÜTER-SYSTEMS", format per panell impermeabilitzant de poliestirè extrudit, Schlüter-KERDI-BOARD "SCHLÜTER-SYSTEMS", de 2600 mm de longitud, 625 mm d'amplada i 5 mm de gruix, revestit per ambdues cares amb una capa de reforç especial sense ciment i un geotèxtil, resistència tèrmica 0,15 m²K/W, conductivitat tèrmica 0,035 W/(mK), fixat mecànicament amb volanderes i cargols d'acer, a una subestructura, de perfils en U d'acer inoxidable AISI 304, acabat raspallat, de 38 mm d'altura, composta per perfil en U, KB-ZC 38 EB, peça de cantonada, E/KB ZC 38 EB "SCHLÜTER-SYSTEMS", peça d'empalmament, V/KB Z 38 EB "SCHLÜTER-SYSTEMS" i tapajunts, V/KB ZI 38 E "SCHLÜTER-SYSTEMS". Inclús adhesiu bicomponent Schlüter-KERDI-COLL-L, banda de reforç Schlüter-KERDI-KEBA 100/125 i massilla adhesiva elàstica monocomponent, Schlüter-KERDI-FIX "SCHLÜTER-SYSTEMS".
Criteri de valoració econòmica: El preu inclou la resolució de trobades i punts singulars, però no inclou l'aïllament a col·locar entre les plaques i el parament.
Inclou: Replanteig. Muntatge i fixació de la subestructura. Tall dels panells. Col·locació dels panells. Resolució d'unions, juntes i punts singulars. Replanteig de les caixes per a allotjament de mecanismes elèctrics i de pas d'instal·lacions, i posterior perforació dels panells. Tractament de junts.
Criteri d'amidament de projecte: Superfície mesurada segons documentació gràfica de Projecte, sense duplicar cantonades ni encontres.
Criteri de mesura d'obra: Es mesurarà la superfície realment executada segons especificacions de Projecte, sense duplicar cantonades ni encontres.

| Codi | Ut | Descripció | Rendiment | Preu | Import |
|---|---|---|---|---|---|
| mt15res420a | m | Perfil en U d'acer inoxidable AISI 304, acabat raspallat, KB-ZC 38 EB "SCHLÜTER-SYSTEMS", de 38 mm d'altura, amb perforacions en una ala, subministrat en barres de 2,5 m de longitud. (material) | 1.000 | 23.71 | 23.71 |
| mt15res422a | U | Peça de cantonada de perfil en U d'acer inoxidable AISI 304, acabat raspallat, E/KB ZC 38 EB "SCHLÜTER-SYSTEMS", de 38 mm d'altura, amb perforacions en una ala. (material) | 0.200 | 21.34 | 4.27 |
| mt15res434k | U | Peça d'empalmament de perfil en U d'acer inoxidable AISI 304, acabat raspallat, V/KB Z 38 EB "SCHLÜTER-SYSTEMS", de 38 mm d'altura. (material) | 0.400 | 6.75 | 2.70 |
| mt15res436k | U | Tapajunts de perfil en U d'acer inoxidable AISI 304, acabat raspallat, V/KB ZI 38 E "SCHLÜTER-SYSTEMS", de 38 mm d'altura. (material) | 0.400 | 4.17 | 1.67 |
| mt15res407 | U | Fixació mecànica composta per volandera Schlüter-KERDI-BOARD-ZT i cargol Schlüter-KERDI-BOARD-ZS per a panell Schlüter-KERDI-BOARD "SCHLÜTER-SYSTEMS". (material) | 6.000 | 0.27 | 1.62 |
| mt15res400a | m² | Panell impermeabilitzant de poliestirè extrudit, Schlüter-KERDI-BOARD "SCHLÜTER-SYSTEMS", de 2600 mm de longitud, 625 mm d'amplada i 5 mm de gruix, revestit per ambdues cares amb una capa de reforç especial sense ciment i un geotèxtil, resistència tèrmica 0,15 m²K/W, conductivitat tèrmica 0,035 W/(mK). (material) | 1.050 | 39.08 | 41.03 |
| mt15res060d | kg | Adhesiu bicomponent, Schlüter-KERDI-COLL-L "SCHLÜTER-SYSTEMS", a base d'una dispersió acrílica sense dissolvents i pols de ciment, per la closa de juntes. (material) | 0.300 | 11.92 | 3.58 |
| mt15res020ob | m | Banda de segellat, Schlüter-KERDI-KEBA 100/125 "SCHLÜTER-SYSTEMS", de 125 mm d'amplada i 0,1 mm de gruix, per a làmina impermeabilitzant flexible de polietilè, amb ambdues cares revestides de geotèxtil no teixit, subministrada en rotllos de 30 m de longitud. (material) | 1.200 | 4.02 | 4.82 |
| mt15res070a | U | Cartutx de massilla adhesiva elàstica monocomponent, Schlüter-KERDI-FIX "SCHLÜTER-SYSTEMS", a base de polímers híbrids neutres (MS), de 290 ml, color gris o blanc i acabat brillant. (material) | 0.060 | 23.85 | 1.43 |
| op00ato010 |  | Tornavís. | 1.000 | 0.00 | 0.00 |
| mo053 | h | Oficial 1ª muntador de prefabricats interiors. (mà d'obra) | 0.116 | 29.34 | 3.40 |
| mo100 | h | Ajudant muntador de prefabricats interiors. (mà d'obra) | 0.058 | 25.28 | 1.47 |
| % | % | Costos directes complementaris | 2 % | 89.70 | 1.79 |
|  |  | Costos directes |  |  | 91.49 |
