# Entornpeu interior de terratzo

- Propietat de l'arxiu: CYPE INGENIEROS, S.A.
- Format: FIEBDC-3/2002
- Divisa: EUR
- Costos indirectes: 3.00 %
- IVA: 21.00 %

## R Revestiments i extradossats

### RS Paviments

#### RSC De terratzo

**RSC020** m Entornpeu interior de terratzo.
Entornpeu de terratzo microgra (menor o igual a 6 mm) per a interior, color Ivori, 40x7 cm, amb el cantell rebaixat i un grau de polit de 220. COL·LOCACIÓ: amb adhesiu cimentós. REJUNTAT: amb beurada de ciment blanc BL-V 22,5 acolorada amb la mateixa tonalitat de les peces.
Inclou: Replanteig de les peces. Tall de les peces i formació d'encaixos en cantonades i racons. Col·locació de l'entornpeu. Rejuntat. Abrillantat i neteja de l'entornpeu.
Criteri d'amidament de projecte: Longitud mesurada segons documentació gràfica de Projecte, sense incloure buits de portes. No s'ha incrementat l'amidament per trencaments i retallades, ja que en la descomposició s'ha considerat un 5% més de peces.
Criteri de mesura d'obra: Es mesurarà la longitud realment executada segons especificacions de Projecte.

| Codi | Ut | Descripció | Rendiment | Preu | Import |
|---|---|---|---|---|---|
| mt09mcr200 | kg | Adhesiu cimentós per a col·locació de paviments de terratzo. (material) | 0.150 | 0.45 | 0.07 |
| mt18rtl010gc | m | Entornpeu de terratzo microgra (menor o igual a 6 mm) per a interior, color Ivori, 40x7 cm, amb el cantell rebaixat i un grau de polit de 220. (material) | 1.050 | 3.30 | 3.47 |
| mt18btl100a | kg | Beurada acolorada amb la mateixa tonalitat de les rajoles, per a paviment de terratzo. (material) | 0.100 | 1.15 | 0.12 |
| op00sie030 |  | Serra de disc de diamant, per a taula de treball, de tall humit. | 1.000 | 0.00 | 0.00 |
| mo023 | h | Oficial 1ª enrajolador. (mà d'obra) | 0.258 | 28.42 | 7.33 |
| % | % | Costos directes complementaris | 2 % | 10.99 | 0.22 |
|  |  | Costos directes |  |  | 11.21 |
