# Tractament d'acabat superficial en obra de paviment interior de terratzo

- Propietat de l'arxiu: CYPE INGENIEROS, S.A.
- Format: FIEBDC-3/2002
- Divisa: EUR
- Costos indirectes: 3.00 %
- IVA: 21.00 %

## R Revestiments i extradossats

### RS Paviments

#### RSC De terratzo

**RSC030** m² Tractament d'acabat superficial en obra de paviment interior de terratzo.
Polit i abrillantat mecànics en obra de paviment interior de terratzo, mitjançant estesa de beurada acolorada amb la mateixa tonalitat de les rajoles; desbastat o rebaix, amb una mola basta entre 36 i 60, segons el tipus de terratzo i l'estat en que es trobi el sòl; planificat o polit bast, amb abrasiu de gra entre 80 i 120; estesa d'una nova beurada de les mateixes característiques que la primera; planificat o polit bast, amb abrasiu de gra entre 80 i 120; i abrillantat amb moles de 400 o superior, prèvia aplicació de líquid cristalitzador.
Inclou: Preparació i estesa de la beurada. Desbastat o rebaix. Planificat o polit bast. Estesa de nova beurada. Afinat. Repàs dels racons de difícil accés, amb polidora de mà o fixa. Rentat del paviment. Evacuació de les aigües brutes. Protecció del paviment. Aplicació del líquid cristalitzador. Abrillantat. Retirada i apilament de les restes generades. Càrrega de les restes generades sobre camió o contenidor.
Criteri d'amidament de projecte: Superfície mesurada segons documentació gràfica de Projecte.
Criteri de mesura d'obra: Es mesurarà la superfície realment executada segons especificacions de Projecte.

| Codi | Ut | Descripció | Rendiment | Preu | Import |
|---|---|---|---|---|---|
| mt18btl100a | kg | Beurada acolorada amb la mateixa tonalitat de les rajoles, per a paviment de terratzo. (material) | 1.250 | 1.15 | 1.44 |
| mt18tsm110a | l | Líquid cristalitzador, de color blanc, amb pH de 2,5, per a tractament superficial de cristal·litzat i abrillantat, en paviments de pedra natural o de terratzo. (material) | 0.125 | 20.37 | 2.55 |
| mq08war150 | h | Polidora per a paviments de pedra natural o de terratzo, composta per plats giratoris als que s'acoblen una sèrie de moles abrasives, refrigerades amb aigua. (maquinària) | 0.255 | 4.65 | 1.19 |
| mq08war155 | h | Abrillantadora per al cristal·litzat o l'abrillantat de paviments de pedra natural o de terratzo, amb plat de llana d'acer o esponja sintètica. (maquinària) | 0.139 | 2.41 | 0.33 |
| op00lij010 |  | Fregadora-polidora. | 1.000 | 0.00 | 0.00 |
| mo037 | h | Oficial 1ª polidor de paviments. (mà d'obra) | 0.498 | 28.42 | 14.15 |
| mo075 | h | Ajudant polidor de paviments. (mà d'obra) | 0.071 | 25.28 | 1.79 |
| % | % | Costos directes complementaris | 2 % | 21.45 | 0.43 |
|  |  | Costos directes |  |  | 21.88 |
