# Entornpeu d'alumini

- Propietat de l'arxiu: CYPE INGENIEROS, S.A.
- Format: FIEBDC-3/2002
- Divisa: EUR
- Costos indirectes: 3.00 %
- IVA: 21.00 %

## R Revestiments i extradossats

### RS Paviments

#### RSD Acabats de paviment

**RSD015** m Entornpeu d'alumini.
Entornpeu d'alumini anoditzat, de 100 mm d'altura, color plata. COL·LOCACIÓ: amb adhesiu.
Inclou: Neteja i preparació de la superfície suport. Replanteig. Tall de l'entornpeu. Col·locació i fixació de l'entornpeu. Resolució de cantonades i trobades. Neteja final.
Criteri d'amidament de projecte: Longitud mesurada segons documentació gràfica de Projecte, sense incloure buits de portes. No s'ha incrementat l'amidament per trencaments i retallades, ja que en la descomposició s'ha considerat un 5% més de peces.
Criteri de mesura d'obra: Es mesurarà la longitud realment executada segons especificacions de Projecte.

| Codi | Ut | Descripció | Rendiment | Preu | Import |
|---|---|---|---|---|---|
| mt47adc110a | kg | Adhesiu especial de poliuretà bicomponent. (material) | 0.100 | 4.67 | 0.47 |
| mt18rpp010e | m | Entornpeu d'alumini anoditzat, de 100 mm d'altura, color plata, inclús peces per a unions, resolució d'angles i terminacions. (material) | 1.050 | 18.50 | 19.43 |
| mo023 | h | Oficial 1ª enrajolador. (mà d'obra) | 0.171 | 28.42 | 4.86 |
| % | % | Costos directes complementaris | 2 % | 24.76 | 0.50 |
|  |  | Costos directes |  |  | 25.26 |
