# Contrapetja per a terra tècnic

- Propietat de l'arxiu: CYPE INGENIEROS, S.A.
- Format: FIEBDC-3/2002
- Divisa: EUR
- Costos indirectes: 3.00 %
- IVA: 21.00 %

## R Revestiments i extradossats

### RS Paviments

#### RSE Tècnics

**RSE120** m Contrapetja per a terra tècnic.
Formació de contrapetja per a terra tècnic, realitzada amb panells amb nucli d'aglomerat de fusta d'alta densitat, major o igual a 650 kg/m³. Inclús replanteig, fixació, anivellació i revestiment. Totalment muntada, amb tots els elements necessaris per a la seva instal·lació.
Inclou: Replanteig. Col·locació, anivellació i fixació dels panells.
Criteri d'amidament de projecte: Longitud mesurada segons documentació gràfica de Projecte.
Criteri de mesura d'obra: Es mesurarà la longitud realment executada segons especificacions de Projecte.

| Codi | Ut | Descripció | Rendiment | Preu | Import |
|---|---|---|---|---|---|
| mt12pmm030 | m | Contrapetja per a terra tècnic, realitzada amb panells amb nucli d'aglomerat de fusta d'alta densitat, major o igual a 650 kg/m³; inclús revestiment. (material) | 1.000 | 60.00 | 60.00 |
| mo011 | h | Oficial 1ª muntador. (mà d'obra) | 0.142 | 29.34 | 4.17 |
| mo080 | h | Ajudant muntador. (mà d'obra) | 0.142 | 25.28 | 3.59 |
| % | % | Costos directes complementaris | 2 % | 67.76 | 1.36 |
|  |  | Costos directes |  |  | 69.12 |
