# Catifa d'entrada a l'edifici, amb perfils d'alumini

- Propietat de l'arxiu: CYPE INGENIEROS, S.A.
- Format: FIEBDC-3/2002
- Divisa: EUR
- Costos indirectes: 3.00 %
- IVA: 21.00 %

## R Revestiments i extradossats

### RS Paviments

#### RSF Catifes i estores

**RSF005** m² Catifa d'entrada a l'edifici, amb perfils d'alumini.
Catifa d'entrada a l'edifici, capaç de suportar càrregues normals i pesades, amb capacitat de retenció de partícules gruixudes de brutícia existent en el calçat, formada per perfils d'alumini anoditzat, acabat natural, de 17 mm d'altura, 28 mm d'amplada i 5 mm de distància entre perfils, amb insercions de cautxú combinades amb tires de raspalls. COL·LOCACIÓ: sobre encaixonat en paviment.
Inclou: Neteja de la superfície suport. Replanteig. Col·locació.
Criteri d'amidament de projecte: Superfície mesurada segons documentació gràfica de Projecte.
Criteri de mesura d'obra: Es mesurarà la superfície realment executada segons especificacions de Projecte.

| Codi | Ut | Descripció | Rendiment | Preu | Import |
|---|---|---|---|---|---|
| mt18fel110bb | m² | Catifa d'entrada a l'edifici, capaç de suportar càrregues normals i pesades, amb capacitat de retenció de partícules gruixudes de brutícia existent en el calçat, formada per perfils d'alumini anoditzat, acabat natural, de 17 mm d'altura, 28 mm d'amplada i 5 mm de distància entre perfils, amb insercions de cautxú combinades amb tires de raspalls, per a instal·lar en encaixos de paviment. (material) | 1.000 | 661.00 | 661.00 |
| mo027 | h | Oficial 1ª instal·lador de moquetes i revestiments tèxtils. (mà d'obra) | 0.114 | 28.42 | 3.24 |
| mo065 | h | Ajudant instal·lador de moquetes i revestiments tèxtils. (mà d'obra) | 0.114 | 25.28 | 2.88 |
| % | % | Costos directes complementaris | 2 % | 667.12 | 13.34 |
|  |  | Costos directes |  |  | 680.46 |
