# Marcat i senyalització de pistes esportives indoor, amb pintura de poliuretà

- Propietat de l'arxiu: CYPE INGENIEROS, S.A.
- Format: FIEBDC-3/2002
- Divisa: EUR
- Costos indirectes: 3.00 %
- IVA: 21.00 %

## R Revestiments i extradossats

### RS Paviments

#### RSH Esportius indoor

**RSH150** U Marcat i senyalització de pistes esportives indoor, amb pintura de poliuretà.
Marcat i senyalització de pista de futbol sala, sobre paviment esportiu indoor multicapa, amb línies de 8 cm d'amplada, contínues o discontínues, mitjançant aplicació amb brotxa o corró de pintura de poliuretà, elàstica, bicomponent, acabat setinat semibrillant, color verd, segons normes federatives.
Inclou: Preparació de la superfície. Execució del marcat.
Criteri d'amidament de projecte: Nombre d'unitats previstes, segons documentació gràfica de Projecte.
Criteri de mesura d'obra: Es mesurarà el nombre d'unitats realment executades segons especificacions de Projecte.

| Codi | Ut | Descripció | Rendiment | Preu | Import |
|---|---|---|---|---|---|
| mt27ppc020h | kg | Pintura de poliuretà, elàstica, bicomponent, acabat setinat semibrillant, color verd, resistent als raigs UV, a la intempèrie i a l'abrasió. (material) | 5.200 | 75.25 | 391.30 |
| mt27wav020a | m | Cinta adhesiva de pintor, de 25 mm d'amplada. (material) | 220.000 | 0.10 | 22.00 |
| mo038 | h | Oficial 1ª pintor. (mà d'obra) | 8.827 | 28.42 | 250.86 |
| mo076 | h | Ajudant pintor. (mà d'obra) | 8.827 | 25.28 | 223.15 |
| % | % | Costos directes complementaris | 2 % | 887.31 | 17.75 |
|  |  | Costos directes |  |  | 905.06 |
