# Marcat i senyalització de pistes esportives indoor, amb pintura de poliuretà

- Propietat de l'arxiu: CYPE INGENIEROS, S.A.
- Format: FIEBDC-3/2002
- Divisa: EUR
- Costos indirectes: 3.00 %
- IVA: 21.00 %

## R Revestiments i extradossats

### RS Paviments

#### RSH Esportius indoor

**RSH150** U Marcat i senyalització de pistes esportives indoor, amb pintura de poliuretà.
Marcat i senyalització de pista de handbol, sobre paviment esportiu indoor multicapa, amb línies de 8 cm d'amplada, contínues o discontínues, mitjançant aplicació amb brotxa o corró de pintura de poliuretà, elàstica, bicomponent, acabat setinat semibrillant, color vermell, segons normes federatives.
Inclou: Preparació de la superfície. Execució del marcat.
Criteri d'amidament de projecte: Nombre d'unitats previstes, segons documentació gràfica de Projecte.
Criteri de mesura d'obra: Es mesurarà el nombre d'unitats realment executades segons especificacions de Projecte.

| Codi | Ut | Descripció | Rendiment | Preu | Import |
|---|---|---|---|---|---|
| mt27ppc020b | kg | Pintura de poliuretà, elàstica, bicomponent, acabat setinat semibrillant, color vermell, resistent als raigs UV, a la intempèrie i a l'abrasió. (material) | 5.150 | 75.25 | 387.54 |
| mt27wav020a | m | Cinta adhesiva de pintor, de 25 mm d'amplada. (material) | 210.000 | 0.10 | 21.00 |
| mo038 | h | Oficial 1ª pintor. (mà d'obra) | 8.543 | 28.42 | 242.79 |
| mo076 | h | Ajudant pintor. (mà d'obra) | 8.543 | 25.28 | 215.97 |
| % | % | Costos directes complementaris | 2 % | 867.30 | 17.35 |
|  |  | Costos directes |  |  | 884.65 |
