# Revestiment de paviment industrial, sistema Ucrete "MBCC de Sika"

- Propietat de l'arxiu: CYPE INGENIEROS, S.A.
- Format: FIEBDC-3/2002
- Divisa: EUR
- Costos indirectes: 3.00 %
- IVA: 21.00 %

## R Revestiments i extradossats

### RS Paviments

#### RSI Sistemes de paviments industrials i decoratius

**RSI030** m² Revestiment de paviment industrial, sistema Ucrete "MBCC de Sika".
Revestiment de paviment industrial, realitzat sobre base de formigó endurit, amb el sistema sistema UCRETE DP "MBCC de Sika", apte per a ús alimentari, mitjançant l'aplicació successiva de: capa de rodolament 6 mm de gruix, amb revestiment de resina de poliuretà i ciment, Ucrete DP 10 "MBCC de Sika", de textura fina, i capa de segellat, amb pasta Ucrete DP Topcoat "MBCC de Sika", de color crema.
Criteri de valoració econòmica: El preu no inclou la superfície suport ni l'execució i el segellat dels junts.
Inclou: Neteja de la superfície suport. Replanteig de les juntes i draps de treball. Abocament, estesa i anivellació de la mescla. Empolvorat amb àrid sobre el morter fresc. Aplicació de la capa de segellat. Neteja final del paviment.
Criteri d'amidament de projecte: Superfície mesurada en projecció horitzontal, segons documentació gràfica de Projecte.
Criteri de mesura d'obra: Es mesurarà, en projecció horitzontal, la superfície realment executada segons especificacions de Projecte.

| Codi | Ut | Descripció | Rendiment | Preu | Import |
|---|---|---|---|---|---|
| mt09bnc320aa | kg | Morter polimèric de tres components (resina, enduridor i àrids actius), a base de resina de poliuretà i ciment, sense dissolvents, Ucrete DP Basecoat B4 "MBCC de Sika", acabat antilliscant, SR - B2,0 - AR0,5 - IR4 segons UNE-EN 13813; d'aplicació com capa base de 4 mm d'espessor, amb molt baix contingut de substàncies orgàniques volàtils (VOC), segons UNE-EN 13813, per a paviments d'altes sol·licitacions del sistema Ucrete. (material) | 2.350 | 4.82 | 11.33 |
| mt09bnc320fa | kg | Morter polimèric de tres components (resina, enduridor i àrids actius), a base de resina de poliuretà i ciment, sense dissolvents, Ucrete DP Basecoat B6 "MBCC de Sika", acabat antilliscant, SR - B2,0 - AR0,5 - IR4 segons UNE-EN 13813; d'aplicació com capa base de 6 mm d'espessor, amb molt baix contingut de substàncies orgàniques volàtils (VOC), segons UNE-EN 13813, per a paviments d'altes sol·licitacions del sistema Ucrete. (material) | 11.000 | 4.18 | 45.98 |
| mt15bas130c | kg | Àrid de quars natural, MasterTop F5 "MBCC de Sika", de granulometria compresa entre 0,4 i 1,0 mm, per utilitzar com a càrrega mineral en combinació amb resines epoxi o poliuretà. (material) | 4.500 | 0.74 | 3.33 |
| mt09bnc350e | kg | Revestiment polimèric de quatre components (resina, enduridor, àrids actius i pigments), Ucrete DP Topcoat "MBCC de Sika", a base de resina de poliuretà i ciment, de color crema, segons UNE-EN 13813, amb molt baix contingut de substàncies orgàniques volàtils (VOC), d'alta resistència a l'impacte, amb resistència a temperatures elevades i amb alta resistència als agents químics, per al segellat de paviments per a ús alimentari del sistema Ucrete DP. (material) | 0.800 | 13.00 | 10.40 |
| op00tal020 |  | Trepant amb batedora. | 1.000 | 0.00 | 0.00 |
| mo121 | h | Oficial 1ª aplicador de paviments industrials. (mà d'obra) | 0.313 | 28.42 | 8.90 |
| mo122 | h | Ajudant aplicador de paviments industrials. (mà d'obra) | 0.456 | 25.28 | 11.53 |
| % | % | Costos directes complementaris | 2 % | 91.47 | 1.83 |
|  |  | Costos directes |  |  | 93.30 |
